# MW-Kanal, KITA Flohkiste, Heidenau
Angebotsaufforderung (GAEB DA XML 3.1, DA83)
Projekt: 1
Währung: EUR
Nebenangebote zugelassen: ja
Vergabeart: Beschränkte Ausschreibung
Eröffnung: 27.09.2019 08:30:03
Ende der Zuschlagsfrist: 25.10.2019
Ausführungsbeginn: 01.10.2019
Ausführungsende: 13.12.2019
Auftraggeber: Sozailverband VdK Sachsen e.V., Chemnitz, KITA Flohkiste, Heidenau, Elisenstr. 12, 09111 Chemnitz, Telefon 0371 33400, Fax 0371 334033, E-Mail sachsen@vdk.de; Vergabenummer: 500/50/02
Erstellt mit: GXML Toolbox V3.11 R20091211, ARRIBAp V14.3.688, 12.09.2019

## Baubeschreibung
B a u b e s c h r e i b u n g

Sozialverband VdK Sachsen e.V.
Elisenstr. 12
09111 Chemnitz

Erweiterung und Sanierung Kindertagesstätte „Flohkiste“
Dr.-Otto-Nuschke Str. 1
01809 Heidenau

1. Teilabschnitt
Teil: Umverlegung Mischwasserkanal und Fettabscheideranlage

1.

|  | Beschreibung der Bauleistungen |
| --- | --- |
| 1.1 | Auszuführende Arbeiten |

Der VdK Sachsen e.V. plant die Sanierung sowie einen Erweiterungsanbau der KITA „Flohkiste“ in Heidenau. Aufgrund dessen ist die Umverlegung eines bestehenden Mischwasserkanals (DN 400 Stz) der Stadt Heidenau notwendig, um eine Überbauung zu vermeiden. Weiterhin ist ein im Baufeld befindlicher Fettabscheider inkl. Hausanschlussleitung umzuverlegen. Die Umverlegung des Mischwasserkanals sowie des Fettabscheiders sollen vor Baubeginn des Erweiterungsanbaus erfolgen, um den Weiterbetrieb zu gewährleisten.
Die Umverlegung des Mischwasserkanals soll auf einer Länge von 50,2 m erfolgen (Freigefälle). Hierzu soll an die Bestandsleitung auf dem Grundstück angeschlossen und mit gesamt 2 Haltungen und 3 Schächten der Anbau umgangen werden. Der Kanal soll lediglich auf dem Grundstück der KITA umverlegt werden.
Das vorhandene Oberflächen-Entwässerungssystem ist im Zuge der Umgestaltung der Freiflächen umzubinden, welche nachträglich ausgeführt wird.
Zur Vorbereitung sind ein RW-Übergabeschacht inkl. Anschlussleitung an den MW-Kanal sowie Leerrohre zum Anschluss der Straßenabläufe vorzusehen.
Die bestehenden Leitungen und Schächte des Mischwasserkanals im Baufeld sollen zurückgebaut bzw. verfüllt werden.
Weitere bestehende Schmutzwasserleitungen/-schächte im Baufeld erfüllen keine Funktion mehr und werden nachträglich, im Zuge der Baufeldfreimachung des Erweiterungsanbaus der KITA rückgebaut.

Die Lage der Baumaßnahme ist:
Land:

Freistaat Sachsen

Landkreis:

Landkreis Sächsische Schweiz-Osterzgebirge

Gemeinde:

Stadt Heidenau

Gemarkung:

Mügeln

Flurstück:

534/5

Höhenlage:  119 m ü.DHHN2016

Der Zustand vom AN benutzter Flächen und Wege für die Realisierung der Baumaßnahme ist zu dokumentieren und die Flächen nach der Baumaßnahme wieder ordentlich zu hinterlassen. Da die Freiflächen in weiteren Bauabschnitten umgestaltet werden sollen, ist v.a. im Bereich der Zuwegungen keine Wiederherstellung der ursprünglichen Oberflächenbefestigung notwendig. Es erfolgt eine Verfüllung/Verdichtung der Baugruben und Leitungsgräben und im Bereich der Zuwegungen eine Aufschotterung, als Interimsbefestigung.

1.2  Ausgeführte Vorarbeiten

Erst-Absteckung entsprechend HOAI erfolgt durch den AN und ist Bestandteil der Verdingungsunterlage.

1.2.1  Kampfmittel

Hinweise auf Kampfmittel liegen nicht vor. Für das Nichtvorhandensein von Kampfmitteln wird vom Auftraggeber keine Gewähr übernommen. Werden während der Bauarbeiten Kampfmittel gefunden, so sind die Bauarbeiten an der Fundstelle sofort einzustellen, die Fundstelle abzusperren und die örtliche Bauüberwachung sowie die nächste Polizeidienststelle zu benachrichtigen.

1.3  Ausgeführte Leistungen

Im Vorfeld dieser Baumaßnahme wurden keine Leistungen ausgeführt.

1.4

Gleichzeitig laufende Bauarbeiten

Alle erforderlichen Koordinierungsleistungen sind durch den AN auszuführen und in die entsprechenden Einheitspreise einzurechnen.

 - Freiflächengestaltung

Die Freiflächengestaltung soll nachfolgend der Baumaßnahme erneuert werden. Hierzu sind im Vorfeld der Umverlegung des MW-Kanals Rückbaumaßnahmen (Müllplatz, Spielgeräte, Gehölze) erforderlich.

1.5  Mindestanforderungen für Nebenangebote

siehe Aufforderung zur Angebotsabgabe

2.

Beschreibung der Baustelle

2.1  Lage der Baustelle

Die Stadt Heidenau liegt südlich von Dresden. Das Vorhaben liegt im Ortszentrum. Die Höhenlage erstreckt sich zwischen 118 und 120 m.ü.NHN.

2.2  Vorhandene öffentliche Verkehrswege

Das Baufeld ist verkehrstechnisch erschlossen. Südlich verläuft die Käthe-Kollwitz-Straße. Nördlich liegt die Dr.-Otto-Nuschke Straße.
Die Zufahrt zur Baustelle erfolgt über das öffentliche, klassifizierte Straßennetz.

Die öffentlichen Straßen werden für die Maßnahme nicht gesperrt.

2.3  Zugänge, Zufahrten

Die Zufahrt zur Baustelle erfolgt über die Dr.-Otto-Nuschke Straße. Diese ist aufgrund fehlender Wendemöglichkeiten für längere Transportfahrzeuge ungeeignet. Entsprechende Anlieferungen sind über die Käthe-Kollwitz-Straße oder anderweitig zu realisieren.

Beabsichtigt der AN andere öffentliche oder private Wege für den Material- oder Baumaschinentransport zu benutzen, so hat er sich über deren Zustand und die Eignung sowie eventuelle Beschränkungen auf diesen selbst zu unterrichten und notwendige Genehmigungen bei den Baulastträgern einzuholen bzw. vorherige Regelungen mit den Grundstückseigentümern zu treffen.

Die Unterhaltung und Wiederherstellung sämtlicher vom AN benutzter Wegeanlagen gehen im vollem Umfang zu Lasten des AN.

Die Zufahrt zur Baustelle ist über das öffentliche Straßennetz möglich. Die Eigen-arten des jeweiligen Verkehrsweges und deren Auswirkungen auf die Ausführung der Leistungen sind bei der Wahl der Bautechnologie und bei der Kalkulation umfassend zu berücksichtigen. Nachträge hieraus werden nicht anerkannt.

Wenn öffentliche Verkehrswege vom Bau betroffen werden, ist deren Nutzung nicht mehr als unvermeidlich einzuschränken. Verschmutzungen sind laufend zu beseitigen, eventuelle Schäden ebenso. Kosten hierfür sind in die Baustelleneinrichtung oder entsprechende Positionen einzukalkulieren.

2.4  Anschlussmöglichkeiten an Ver- und Entsorgungsleitungen

2.4.1 Verlegung
Die Lage der Trassen ist aus beiliegendem Lageplan ersichtlich.
Die Einordnung der Trasse erfolgte unter Beachtung der geplanten Gebäudeerweiterung, des Bestandes und der vorhandenen Fremdleitungen.
Für den Mischwasserkanal ist DN 400 Stahlbetonrohr zu verwenden.
Die Länge des Mischwasserkanals DN 400 beträgt insgesamt ca. 50,15 m (Freispiegelleitung), bei einer Tiefenlage hS zwischen 3,5  4,4 m u. GOK.
Die Umverlegung des MW-Kanals beginnt bei Übergang des Bestandskanals auf das Flurstück 534/5, durch Installation eines neuen Schachtes (DN 1000). Ab diesem wird der MW-Kanal östlich um den geplanten Erweiterungsanbau herum verlegt und an den Bestandsschacht MW 20050801 wieder angebunden. Dieser ist als Ersatzneubau auszuführen.

Die Länge der Schmutzwasserleitung des Fettabscheiders DN 150 PE beträgt insgesamt ca. 20,5 m (Freispiegelleitung), bei einer Tiefenlage hS zwischen 1,8  2,0 m u. GOK. Weiterhin ist eine Druckleitung mit einer Länge von ca. 6,0 m, als Abgang der Pumpstation, bis zum Druckentlastungsschacht vorzusehen. Für die Druckleitung ist DN 50 PE-HD-Rohr (DIN 8074) zu verwenden. Für die Freigefälleleitung ist DN 150 PP-Rohr (DIN 19537) zu verwenden.
Für die Druckleitung ist DN 50 PE-HD-Rohr (DIN 8074) zu verwenden.
Die Verlegetiefen der Schächte und Leitungen sind in Abstimmung mit der BL dem Bestand anzupassen. Angegebene Höhen sind nur interpoliert, aufgrund fehlender Einmessung.

Den statischen Nachweis für das eingesetzte Rohrmaterial liefert die bauausführende Firma.
Bei der Verlegung der Rohre und Abzweige ist auf die Scheitelmarkierung zu achten. Beschädigte oder poröse Rohre sind nicht einzubauen (Eigenüberwachung des Baubetriebes).
Einzusetzende Baulängen 1,0 und 3,0 m.
Die Verlegehinweise des Herstellers für die eingesetzten Rohre und Formstücke sind zu beachten und umzusetzen.
Druckprüfungen gemäß DIN EN 1610 sind nach dem Verfüllen der Rohrleitungsgräben und der Beseitigung des Verbaus durchzuführen. Eine Vorprüfung kann vor Einbringung der Seitenverfüllung durchgeführt werden. Die Druckprüfung ist mittels Luft, unter Einhaltung der Vorschriften durchzuführen und protokollarisch zu dokumentieren. Die Prüfung gilt sinngemäß auch für die eingebauten Schachtbauwerke.
Weiterhin muss eine Kanalbefahrung mittels Kamera (Videoaufzeichnung), als Nachweis der Funktionstüchtigkeit und des eingebauten Zustandes der Materialien durchgeführt werden.

2.4.2 Kontrollschächte
An Knickpunkten der Kanaltrasse und  nach Haltungslängen von maximal 80 m sind Kontrollschächte vorzusehen.
Im Regelfall werden die Kontrollschächte aus Betonfertigteilen hergestellt.
Die Schachtunterteile aus Betonfertigteilen sind mit einem GFK-Schachtboden auszubilden.
Der Innendurchmesser der Kontrollschächte beträgt 1000 mm. Der Übergang vom Schachtdurchmesser 1000 mm, zur Einstiegsöffnung 600 mm erfolgt mittels eines Schachtkonus. Die begehbaren Kontrollschächte (auch Einstiegsschächte) erhalten Kunststoffummantelte Steigbügel. Die Schachtabdeckungen bestehen aus den Rahmen und Deckeln (im Regelfall gusseiserne Ausführung mit Betonauskleidung).

Für den Mischwasserkanal sind 3 Einstiegsschächte D 1000, Beton neu vorzusehen. Als RW-Übergabeschacht ist 1 Einstiegsschacht D 1000, Beton neu vorzusehen. Es sind Abdeckungen der Klasse D 400 vorzusehen. Es sind Abdeckungen mit Lüftungsöffnungen sowie ein Schmutzfang mit doppelter Verstrebung vorzusehen. Es ist je Schacht ein Geruchsdämpfungssystem vorzusehen. Zwischen Schachtkonus und Schachtabdeckung kommen Ausgleichsringe, für eine Flexibilität hinsichtlich der Höhenanpassung an das Gelände zum Einsatz.
Alle aufeinander gesetzten Betonfertigteile des Kontrollschachtes, sind durch den Einsatz von Dichtringen aus Elastomeren nach DIN 4060 wasserdicht herzustellen.
Auf den Einbau der Schachtfutter und eines Rohranschlussstückes (1 m) zur Erreichung einer gelenkigen Lagerung ist zu achten.
Alle Kontrollschächte sind nach Abschluss der Arbeiten auf Wasserdichtheit zu prüfen und diese ist zu dokumentieren.

2.4.3 Hausanschlüsse
Im Baufeld ist 1 Hausanschlusskanal (Dachentwässerung Getränkemarkt) umzubinden. Hierzu ist dieser an den Schacht S-MW-2 anzubinden.
Weiterhin ist ein vorhandener Straßenablauf an Schacht S-MW-1 umzubinden. Ein im Rahmen der Freiflächengestaltung neu zu errichtender Straßenablauf (Haltung S-MW02  20050801) ist als Scheitelanschluss an den Kanal anzubinden und aufgrund der späteren Ausführung der Freiflächengestaltung bereits vorzuinstallieren.

2.4.4 Fettabscheider
Da die Küche der KITA im Rahmen der Sanierungsarbeiten als reine Ausgabeküche umkonzipiert wird, ist als Ersatzneubau für den bestehenden Abscheider ein Fettabscheider nach DIN EN 1825-1 und DIN 4040-100, der Baugröße NG 4, mit 400 l Schlammfangvolumen einzubauen, welcher zur dauerhaften Dichtheit gegen Fette und Öle mit einer inneren Beschichtung, nach DIN EN 1825-1 ausgeführt ist.
Der SW-Hausanschluss zum Fettabscheider ist umzubinden. Die Höhenlage ist nach Abstimmung mit der BL dem Bestand anzupassen.
Nachgeschaltet ist ein Probenahmeschacht, mit einem Sohlsprung > 160 mm gemäß DIN 4040-100 anzuordnen.
Da der Ruhewasserspiegel des geplanten Abscheiders unterhalb der Rückstauebene (GOK) liegt, ist dieser zur Rückstausicherung über eine nachgeschaltete Abwasserhebeanlage nach DIN EN 752, DIN EN 12050-1 sowie DIN EN 12050-2 zu entwässern.
Die Schaltanlage des Fettabscheiders sowie die Be- und Entlüftung werden in den Seitenbereich herausgezogen. Da der Fettabscheider vor Beginn der Arbeiten zum Erweiterungsanbau in Betrieb gehen soll, ist dieKabeldurchführung zur Schaltanlage über ein Leerrohrin den Hausanschlussraum im Gebäude zu ziehen. Das Kabelleerohr ist bis an die Gebäudeaußenwand zu ziehen. Die Gas- und Wasserdichte Wanddurchführung wird im Rahmen der Elt-Planung realisiert. Das Kabel ist auf ca. 30 m zu verlängern.
Die Be- und Entlüftungsleitungen des Fettabscheiders und der Pumpstation können aufgrund deren vorgeschalteter Errichtung nicht an die Entlüftungsleitungen der Gebäudeentwässerung angeschlossen werden. Aufgrund dessen wird die Be- und Entlüftung in den Seitenraum, an die Grundstücksgrenze gezogen und dort über einen Belüftungsschacht und einen Entlüftungskamin realisiert. Sie sind mit Aktivkohlefiltern gegen Geruchsbelästigungen auszurüsten. Die Entlüftung ist mit einer energieunabhängigen Ventilation auszurüsten, die Belüftung mit einer Dunsthaube mit Pollenfilter. Da die Zulaufleitung der Fettabscheideranlage auf einer Länge von über 10 m keine gesondert entlüftete Anschlussleitung aufweist, ist sie so nah wie möglich an der Abscheideranlage mit einer zusätzlichen Lüftungsleitung zu versehen. Die Lüftung von Hebeanlagen darf nicht mit der zulaufseitigen Lüftungsleitung eines Fettabscheiders verbunden sein. Die Lüftungsleitung für Abwasserhebeanlagen ohne Zerkleinerung der Fäkalien, hat die Mindestnennweite DN 70 aufzuweisen.
Der Steuereinheit wird im Hausanschlussraum des Gebäudes installiert. Alle Störungen sind mittels Meldeleuchte zu signalisieren.
Die Nennweite der Druckleitung von DN 50 wurde entsprechend der Herstellervorgaben festgelegt.
Der Fettabscheider (bspw. Typ Neutra-Tip NS 4-400, oder gleichwertig) sowie die Pumpstation (bspw. Typ LevaPur EX, oder gleichwertig) werden als Fertigteilstation (Hersteller Mall Umweltsysteme, oder gleichwertig) installiert. Die Pumpstation wird mit zwei baugleichen, überflutbaren einstufigen Pumpen, mit einem Durchsatz > 2,5 l/s ausgerüstet.
Die Schachtbauwerke werden aus Beton (C35/45 XC4-XD2-XF3-XA2) ausgeführt, wobei alle Betonteile in FBS-Qualität und einer Epoxidharzbeschichtung gefertigt werden. Alternativ ist der Einsatz von PE-Schächten möglich.

2.5  Lager- und Arbeitsplätze

Lagerplätze stehen temporär begrenzt, im Bereich des späteren Erweiterungsanbaus zur Verfügung. Abstimmung mit AG und BL.

2.6

Oberflächenentwässerung

Die Oberflächenentwässerung bleibt zunächst im Bestand bestehen und wird im Rahmen der Freiflächengestaltung erneuert. Die im Plan ersichtlichen Neuanschlüsse sind vorzusehen und Altanschlüsse zu verschließen.

2.7  Boden- und Untergrundverhältnisse

Durch die Firma CWH Ingenieurgesellschaft mbH wurde ein geotechnischer Bericht für den Erweiterungsanbau erstellt.
Das Gutachten liegt der Verdingungsunterlage bei.

2.8  Seitenentnahmen und Ablagerungsstellen

Sind für die Baumaßnahme durch den AN in Verbindung mit den örtlichen Verwaltungen in eigener Regie zu beschaffen.

2.9  Zu schützende Bereiche und Objekte

Im Bereich der Baumaßnahme sind als besondere Schutzmaßnahmen die Sicherungsmaßnahmen an den vorhandenen baulichen Anlagen, insbesondere der Kabel- und Leitungsbestand erforderlich. Weiterhin sind die anliegenden Gebäude bzw. Grundstücke zu sichern.
Erforderliche Maßnahmen sind durch den AN zu treffen. Anfallende Mehraufwendungen werden nicht gesondert vergütet. Diese müssen in die EP der entsprechenden Positionen einkalkuliert werden.

- Naturschutz

Die Baumschutzverordnung (GBl. Teil I Nr. 22 von 1981) und die DIN 19820 vom September 1990 zum Schutz von Bäumen, Pflanzbeständen und Vegetationsflächen während der Baumaßnahmen sind einzuhalten. Bäume und Sträucher dürfen nur im Einvernehmen mit dem AG entfernt werden.

- Abfallwirtschaft

Grundsätzlich ist, um eine hohe Verwertung der anfallenden Abfallmengen erreichen zu können, eine strikte Trennung bereits an der Baustelle erforderlich.

Für die Entsorgung des aus der o. g. Baumaßnahme anfallenden Erdaushubes bzw. Bauschuttes sind die im Landkreis befindlichen Recyclingmöglichkeiten bzw. Deponien zu nutzen.

- Emission/Immission

Bezüglich des Lärmschutzes sind die Immissionsrichtwerte (Grenzwerte) der Techn. Anleitung Lärm vom 16.07.1968 (Beilage zum Bundesanzeiger Nr. 13) bzw. der
VDI-Richtlinie 2068/Bl. 1 einzuhalten.

Nach der Allg. Verwaltungsvorschrift Baulärm - Geräuschimmissionen, vom 19.08.1979 (Beilage zum Bundesanzeiger Nr. 160) sind geräuschintensive Bauarbeiten zwischen 20:00 Uhr und 07:00 Uhr unzulässig.

Die KITA wird während der Baumaßnahme weiter betrieben. Besonders geräuschintensive Arbeiten sind im Vorfeld mit der KITA-Leitung zeitlich abzustimmen.

- Denkmalschutz

Historische Funde sind gemäß § 20 SächsDschG sofort dem Auftraggeber sowie der Unteren Denkmalschutzbehörde unverzüglich anzuzeigen.

Die FundsteIle ist abzusichern und in unverändertem Zustand zu erhalten.

- Allgemeines

Für die aus dem Gesetz des Umweltschutzes erwachsenden Erschwernisse und Risiken wird keine gesonderte Vergütung gewährt.

2.10  Anlagen im Baugelände

Das Erkunden und Sichern der nachfolgend aufgeführten bzw. aus den beigefügten Plänen erkennbaren Leitungen wird nicht gesondert vergütet, sofern im Leistungs-verzeichnis keine entsprechenden Leistungspositionen vorgesehen sind. Der Auftragnehmer muss sich vor Beginn der Arbeiten von den Leitungseigentümern
(Versorgungsträger) örtlich einweisen lassen und die Schachtscheine einholen.

2.11  Öffentlicher Verkehr auf der Baustelle

siehe Punkt 3.1.

| 3. | Ausführung der Bauleistungen |
| --- | --- |
| 3.1 | Verkehrsführung, Verkehrssicherung |

entfällt

3.2

Bauablauf

Die Bauzeit der Gesamtmaßnahme beträgt ca. 2,5 Monate (01.10.2019 bis 13.12.2019).
Dem AG ist vor Baubeginn ein koordinierter Bauablaufplan mit den Leistungen der Ver- und Entsorgungsträger, entsprechend Punkt 1.4, vorzulegen. Die Terminvorgaben des Bauherren sind dabei zwingend einzuhalten. Treten während der Bauzeit Abweichungen auf, sind diese im Terminplan unverzüglich in Abstimmung mit dem AG/BL unter Berücksichtigung des Vertragsendtermins zu überarbeiten.
Alle Forderungen zur Verkehrsführung sind bei der Planung des Bauablaufes einzuarbeiten sowie zu berücksichtigen.
Ergänzend zur VOB / B sind Bedenken zur Ausführung oder Behinderungen, rechtzeitig vom Auftragnehmer dem AG schriftlich anzuzeigen.

3.3  Wasserhaltung

Die Wasserhaltung der Baugruben ist als offene Wasserhaltung auszuführen.
Für den Mischwasserkanal ist für die Dauer der Umbindung eine Interimsentwässerung vorzusehen. Die Umbindung hat außerhalb von Regenereignissen stattzufinden.
Für den SW-Hausanschluss zum FA ist für die Dauer der Umbindung eine Interimsentwässerung vorzusehen.
Der Baubereich befindet sich außerhalb von Wasserschutzgebieten.

3.4  Baubehelfe

Die für die Erdarbeiten notwendigen Baugruben- und Wandsicherungen sind zu beachten.

3.5  Baustoffe

Art und Herkunft der Stoffe sind im Baustoffverzeichnis anzugeben und auf Ver-langen des AG nachzuweisen.

Es sind Baustoffe entsprechend Leistungsbeschreibung und Projekt einzusetzen.

3.6  Winterbau

entfällt

3.7  Beweissicherung

Ist vom Auftragnehmer durchzuführen.

3.8  Sicherungsmaßnahmen

Alle erforderlichen Sicherungsmaßnahmen sind durch den AN auszuführen und in die Einheitspreise einzurechnen. Angrenzender Privatbesitz ist gegen Beschädigung
zu sichern. Besonders zu sichern sind die Anlagen der Versorgungsbetriebe.

Durch geeignete Maßnahmen ist sicherzustellen, dass während der Baumaßnahme die gesetzlichen Vorschriften, insbesondere StVO, die Unfallverhütungsvorschriften sowie die Richtlinien für die Sicherung der Arbeitsstellen von Straßen (RSA) eingehalten werden. Der Auftragnehmer ist verpflichtet, die für den Auftraggeber geltenden Unfallverhütungsvorschriften und die anerkannten sicherheitstechnischen und arbeitsmedizinischen Regeln zu beachten.

3.9 Aufmaß

Soweit nicht gesondert angegeben, sind die allgemein üblichen Aufmaßblätter, entsprechend VOB, Teil C, zu verwenden.
Für jede Position ist ein Aufmaßblatt anzufertigen! Mehrere Positionen auf einem Aufmaßblatt werden vom AG nicht anerkannt!
Leistungsbeschreibungen sind keine Bestellunterlage!

3.10  Belastungsannahmen

Für die einzubauenden Rohrleitungen ist die Rohrstatik des Herstellers mit der Lastannahme SLW 60 vor Einbau dem AG vorzulegen.

3.11  Abrechnungshinweise

siehe besondere Vertragsbedingungen

3.12  Zusammenfassende Angaben für die Erarbeitung des Sicherheits- und
  Gesundheitsschutzplanes

Ein detaillierter Sige-Plan ist durch den AN zu erstellen. Alle Leistungen in Hinblick auf Sicherheit und Gesundheitsschutz werden dem AN übertragen (LV-Bestandteil).

4. Ausführungsunterlagen

4.1  Vom AG zur Verfügung gestellte Unterlagen
- Übersichtslageplan
- Lageplan
- Längsschnitt Umverlegung MW-Kanal
- Längsschnitt Umverlegung Fettabscheider
- Technische Zeichnung Fettabscheider
- Technische Zeichnung Pumpstation
- Baugrundgutachten

4.2  Vom AN zu beschaffende Unterlagen

- Bauzeiten- und Bauablaufplan mit Finanzierungplan
- Rohrstatik
- Eignungsnachweise
- Bestandspläne
- Freistellungserklärungen zu genutzten Flächen
- Freistellungserklärungen der Anlieger
- Aufgrabungsgenehmigung
- Schachterlaubnisscheine
- Verkehrsrechtliche Anordnung
- Dokumentationsaufnahmen

5. Zusätzliche Technische Vorschriften

Es gelten alle einschlägigen Vorschriften, wie Normen, Richtlinien, Rundschreiben und Runderlasse des Bundesverkehrsministeriums in der im Monat vor Angebotsabgabe gültigen Fassung.

Ende der Baubeschreibung.

## Die Beschreibung der einzelnen Leistungen des Standardleistungsbuches
Die Beschreibung der einzelnen Leistungen des Standardleistungsbuches
sind dem Standardleistungsbuch für das Bauwesen (STLB) unverändert
entnommen, soweit sie durch eine Standardleistungsnummer gekennzeichnet
sind. Punktfolgen in der Beschreibung sind vom Bieter auszufüllen.
Alle Positionen beinhalten die Lieferung und Einbauen der Materialien,
alle zusätzlichen Leistungen wie Zuschneiden von Materialien u.a.
einschließlich  aller Nebenleistungen, notwendige Geräte und
Hilfsmittel, Lohn-und Personalkosten, falls im Ausschreibungstext
nichts anderes vermerkt ist.
Das Ableiten des anfallenden Oberflächenwassers ist in die
Einheitspreise einzukalkulieren.

Behinderungen, die nach Ansicht des AN zu einer Verlängerung der
Ausführungsfrist führen, sind dem AG noch am gleichen Tag mit der
entsprechenden Begründung schriftlich anzuzeigen.

Erkennt der AN während der Ausführung der Leistung, dass auf Grund
erheblicher Mengenmehrungen eine erhebliche Preiserhöhung eintreten
wird, so hat er dies dem AG unverzüglich mitzuteilen.

Der AN hat sich vor den Arbeiten über die Lage der Leitungen, Kabel,
Gräben u.ä. beim AG und bei den Versorgungsträgern zu unterrichten.
Dazu sind gegebenenfalls die vom IB eingeholten Zustimmungen zu verwenden.
Schachtscheine und verkehrsrechtliche Anordnungen sind vom AN selbst
verbindlich einzuholen. Gebühren sind in die EH-Preise einzurechnen.

Der AN hat sich vor Angebotsabgabe über die Besonderheiten
durch Einsichtnahme in Pläne und sonstige Unterlagen und durch
Besichtigung der Baustelle zu informieren und sich ein genaues Bild
über Art und Umfang der ausgeschriebenen Leistungen zu verschaffen und sich
über Zu-und Abfahrt, Ver- und Entsorgungsanschlüsse,
Lagermöglichkeiten und sonstige Verhältnisse zu unterrichten und dies bei der
Preisgestaltung mit einzurechnen.
Nachforderungen aus Unkenntnis der Baumaßnahme werden nicht anerkannt.

Der AN hat dem AG den Nachweis der Güteüberwachung der zu liefernden
Stoffe und Bauteile entsprechend den betreffenden DIN-Normen zu
erbringen. Diese Forderung gilt als erfüllt, wenn ein gültiges
Prüfzeugnis/Zeichen einer anerkannten Prüfanstalt vorliegt.

Die Rohrstatik für das eingebaute Material ist vom AN zu erbringen
und dem AG zu übergeben.

Die bei den Arbeiten anfallenden Massen (ausgetauschte und verdrängte
Erdmassen, Bauschutt, Verpackungsmaterial und sonstige Abfälle) werden
Eigentum des AN und sind fachgerecht zu entsorgen.
Die Transport-, Deponie- und Kippgebühren sind in die Einzelpositionen
mit einzurechnen.
Lagerflächen und Stellflächen für die Baustelleneinrichtung sind Sache
des AN.

Technische Unterlagen bestehend aus Anlagebeschreibung, Bestandsplänen,
Bedienungs-und Wartungsanleitung, Abnahme und Meßprotokolle sind in
Mappen geordnet, spätestens 14 Tage vor der Abnahme, zu übergeben.

Die Bestandsvermessung ist vom AN zu erbringen.
Mehrmalige Unterbrechungen des Bauablaufs (Längerfristige Unterbrechung der Arbeit durch Wintereinbruch ist nicht vorgesehen. Die Zeitplanung ist so auszuführen, dass die Arbeiten vor Wintereinbruch fertiggestellt werden. Die Arbeiten sind im Jahr 2019 zu beenden), sowie zusätzliche Absprachen mit dem Auftraggeber sind in die EH-Preise mit einzurechnen und werden nicht
gesondert vergütet.

Es gilt immer Material liefern und einbauen (falls in
den Einzelpositionen nichts anderes vermerkt wurde).

Alle Maße verstehen sich am Bau und sind durch den AN zu prüfen!

Nebenangebote sind nur bei Abgabe eines Hauptangebotes zugelassen

## Die nachstehenden Beschreibungen gelten allgemein für
Die nachstehenden Beschreibungen gelten allgemein für
Leistungen des Tief- und Straßenbaus und sind
spezifiziert auf das Vorhaben anzuwenden!
Nachfolgend aufgeführte sicherheitstechnische Hinweise
sind bei der Erarbeitung des Angebots durch den AN zu
beachten und in die Einheitspreise mit einzurechnen.
Eine gesonderte Vergütung erfolgt nicht.

-Entsorgung:
Der AN ist im Rahmen seiner Auftragserfüllung zur
Beseitigung anfallenden Bauschuttes und Abfalls
(Schutt, Holz, Verpackungen u.a.) verantwortlich.

- Tagesunterkünfte:
(erforderlich bei mehr als 4 Arbeitnehmern auf der
Dauer von mehr als einer Woche) Tagesunterkünfte
entsprechend den bauliche Anforderungen und den
Anforderungen an die Einrichtungen nach  o45 u.46 und
den Arbeitsstättenrichtlinien ASR 45/1-6 auf den vom
Auftraggeber ausgewiesenen Flächen vorhalten.
Im Preis enthalten sind die Kosten für Betrieb und Unterhalt.

- Brandschutz:
Handfeuerlöscher

Für die Ausführung der Erdarbeiten sind die
Festlegungen in DIN 4124 "Baugruben und Gräben" sowie in der UVV
"Bauarbeiten" (VBG 37) insbesonder Abschnitt VI
"Zusätzliche Bestimmungen für Arbeiten in Gräben sowie
an und vor Erd-und Felswänden" zu beachten.

Im Bereich benachbarter baulicher Anlagen sind die
Erdarbeiten unter Beachtung der DIN 4123
"Gebäudesicherung" durchzuführen.

Bei verbauten Baugruben und Gräben hat der AN dafür zu
sorgen, dass die Standsicherheit des Verbaus in jedem
Bauzustand bis zum Erreichen der Sohle und während des
gesamten Rückbaues gewährleistet ist (DIN 4124, Ziffer
4.3.8).
Der Verbau und seine Teile müssen vom AN während der
Bauausführung regelmäßig überprüft werden (DIN
4124,Ziffer 4.3.9).Der Zugang in die Baugrube /Gräben
hat gemäß den
sicherheitstechnischen Anforderungen zu entsprechen!

- Wasser-/Regenwasser/Abwasseranlagen, bautechnische
Einrichtungen:

-Schachtabdeckungen, Provisorien:
Durchtrittsichere, unverschiebliche Abdeckungen auf
Schächten, auf Anordnung der Bauleitung herstellen, für
die Dauer der Auftragsausführung, bzw. als Provisorium
bis zur Fertigstellung vorhalten und wieder entfernen
(zur Sicherung von Einstiegsschächten der Kanäle, u.a.)
Abdeckungen auf Anforderung BL instandsetzen.

-Schächte:
-Umwehrungen: Seitenschutz nach DIN 4420 "Arbeits-und
Schutzgerüste" an Verkehrswegen der Baustelle zur
Sicherung gegen Absturz von Personen
herstellen, vorhalten und wieder entfernen

Die Absicherung von Baugruben und Gräben im direkten
Baufeld oder in der Nähe von öffentlichen Verkehrsraum
ist vom AN unter Berücksichtigung der Vorgaben des AG
mit der zuständigen Behörde abzustimmen und ist ständig
(speziell in Arbeitsruhephasen) auszuführen und in die
EH-Preise einzurechnen. Eine gesonderte
Vergütung erfolgt nicht!
Der Auftragnehmer hat sich vor Durchführung der
Erdarbeiten ausreichend Kenntnis über die Lage von
Leitungen, Kabeln, Kanälen und dergleichen im Bereich
der Baugruben oder Gräben zu verschaffen und mit den
Anlagenbetreibern geeignete Schutzmaßnahmen
festzulegen, die Festlegungen der Versorgungsträger sind
zu beachten. (Einholung von Schachtscheinen!).

## Sonstige Hinweise
Die zeitliche Einordnung ist bei der Kalkulation zu
beachten und entsprechend zu kalkulieren.
Eine gesonderte Vergütung erfolgt nicht!

Auf mögliche Behinderungen der Arbeiten durch andere
Firmen wird hingewiesen.
Erschwernisse durch das Zusammenwirken verschiedener
Unternehmen werden nicht gesondert vergütet.
Mehrmalige Unterbrechungen des Bauablaufs,
sowie zusätzliche Absprachen mit den Auftraggebern sind in
die EH-Preise mit einzurechnen und werden nicht
gesondert vergütet.

Im technologischen Ablauf  ist z.B. die Zufahrt für
Anlieger zu gewährleisten (nach Wahl AN).
Die betroffenen Grundstückseigentümer und Anlieger sind
durch den AN rechtzeitig und selbstständig bei
technologisch bedingten Sperrzeiten zu informieren.

Im Baufeld kann es zu mehrfachen Querungen mit
Fremdmedien kommen, z.B. Trinkwasserleitung, vorhandenen
Schmutzwasserkanal  und Energie- Telekom-und Beleuchtungskabel.
Über die genaue Lage hat sich der AN vor
Baubeginn bei den zuständigen Stellen selbst zu
erkundigen. In allen Bereichen ist mit zusätzlichen
Fremdleitungen und Hausanschlüssen zu rechnen. Die
Einheitspreise der einschlägigen Positionen,
insbesondere der Erdarbeiten haben die dadurch
entstehende Einschränkung im Maschineneinsatz zu
berücksichtigen. Die Leitungsauskünfte der Leitungsträger werden zu Baubeginn durch das Planungsbüro zur Verfügung gestellt.

Anfallende Stoffe (ggf. Erdstoffe, Rohrmaterial, Asphalt
usw. ) werden, wenn nicht anders vermerkt, Eigentum des
AN und sind schadlos zu beseitigen.
Die Kalkulation der Einzelpositionen  beinhaltet das
Laden, die Transport-, Kipp- und Deponiegebühren.
Die Festlegung der Zwischenlagerplätze ist Sache
des AN. Eine Ortsbesichtigung vor Abgabe des Angebotes
ist dringend empfehlenswert. Nachforderungen aus
Unkenntnis der Örtlichkeiten werden nicht anerkannt.

Für die Arbeiten die im Bereich von Bäumen liegen, sind
Schutzmaßnahmen erforderlich.

Während der Bauzeit ist die Zufahrt zu den angrenzenden
Grundstücken zu gewährleisten, Absprachen sind vom AN
mit den Grundstückseigentümern zu führen, dies ist in
die Preise mit einzurechnen! Zusätzliche provisorische
Anschüttungen an den Zufahrten zu den Grundstücken werden erforderlich und sind in die Preise einzurechnen.
Die Absicherung der Baugruben mittels Bauzaun nach
Beendigung der täglichen Arbeiten ist durch den
Baubetrieb zu gewährleisten und regelmäßig zu
kontrollieren. Diese Leistung ist in die EH-Preise einzurechnen,
eine gesonderte Vergütung erfolgt nicht!

Die Meldepflicht von Bodenfunden gemäß
o 20 SächsDSchG ist auszuführen.

Nebenangebote sind nur bei Abgabe eines
Hauptangebotes zugelassen!

## LV Umverlegung Mischwasserkanal: Umverlegung Mischwasserkanal
Datum: 06.09.2019

### Bereich 1 Allgemeine Leistungen

#### Titel 1.1 Baustelleneinrichtung

**1.1.10 Baustelle einrichten**
*** Pauschalposition
Geräte, Werkzeuge und sonstige Betriebsmittel,
die zur vertragsgemäßen Durchführung der
Bauleistungen erforderlich sind, auf die
Baustelle bringen, bereitstellen und
betriebsfertig aufstellen, einschließlich der
dafür notwendigen Arbeiten und Nebenleistungen.
Die erforderlichen festen Anlagen herstellen.
Lagerschuppen und dgl., soweit erforderlich, antransportieren,aufbauen, einrichten und, falls nötig,
umsetzen. Strom-, Wasser-, Fernsprechanschlüsse
sowie Entsorgungseinrichtungen und dgl. für die
Baustelle, soweit erforderlich, herstellen.
Zufahrtswege zur Baustelle / zum Baubereich sowie
Lagerplätze, sonstige Platzbefestigungen
und Wege im Baustellenbereich anlegen.
Oberbodenarbeiten einschl. Beseitigen von
Aufwuchs für die Baustelleneinrichtung, soweit
erforderlich,ausführen.
Flächen beschaffen, vom AG können nur begrenzt
Flächen zur Verfügung gestellt werden.
Mit dieser Position sind alle gemäß Erfordernis
des AN durchzuführenden Maßnahmen zur
Erschließung und Befahrbarmachung der Baustelle
und des unmittelbaren Baubereiches abgegolten,
sofern im LV nicht gesondert angegeben.
Im Preis enthalten sind außerdem das
Versichern der von der Bauleitung übergebenen
Geländepunkte und Achsen sowie alle
Wegegelder und Auslösungen.
Das rechtzeitige Beantragen und Einholen der
erforderlichen behördlichen Genehmigungen
und darüber hinaus der erforderlichen
Schachtgenehmigungen und Schachtscheine
durch den AN erfolgt ohne gesonderte Vergütung.
Menge: 1,000 Psch
(unb) Gl: 551

**1.1.20 Baustelle vorhalten**
*** Pauschalposition
Kosten für Vorhalten, Unterhalten und Betreiben
der Geräte, Anlagen und Einrichtungen etc.
der Position "Baustelle einrichten"
einschl. Mieten, Pacht, Gebühren (auch für die
Inanspruchnahme fremder Flächen)
und allen Nebenkosten über die gesamte Bauzeit.
Menge: 1,000 Psch

**1.1.30 Baustelle räumen**
*** Pauschalposition
Baustelle von allen Geräten, Anlagen,
Einrichtungen und dgl. räumen.
Benutzte/beeinträchtigte Flächen und Wege entsprechend
dem ursprünglichen Zustand, unter Wahrung der
landschaftspflegerischen Belange ordnungsgemäß
herrichten. Verunreinigungen beseitigen.
Menge: 1,000 Psch
(unb) Gl: 551

**1.1.40 Bauzaun zur Sicherung der Baustelle und der Gräben**
Bauzaun einschl. Beleuchtung zur Sicherung der
Baustelle und der Gräben entsprechend den gültigen
Vorschriften der Berufsgenossenschaft und Forderungen
der Verkehrsbehörden zur Absicherung der Baugruben
aufstellen, vorhalten, im Zuge der
fortschreitenden Baustellen weitersetzen (umsetzen) und
nach Beendigung der Baumaßnahme entfernen.
In der Kalkulation ist die parallele Ausführung, an
mehreren Baustellen innerhalb der Baumaßnahme zu
beachten.
Bauzaun aus Einzelelementen mit verzinktem
Stahlrohrrahmen und Vergitterung, mit Standfüßen,
Zaunoberkante über Oberfläche 2 m.
Bauzaun einschließlich Sicherheitsbeleuchtung.
Für die Versorgung mit Strom ist der AN selbst
zuständig, die Kosten des Verbrauchs trägt der AN.
Abgerechnet wird die Leistung nach lfdm Kanalrohrlänge
(Hauptkanal).
Die Absicherung des Baufeldes, hin zum KITA-Gelände wird extern ausgeführt.
Menge: 85,000 m

**1.1.50 Aufstellfläche Kran**
Aufstellflächen für Mobilkran lageweise aufbauen und
verdichten,
Dicke Tragschicht aus Frostschutzmaterial: 50 cm,
Belastung der Stellfläche mindestens 900 KN.
Einschließlich der erforderlichen Erdarbeiten sowie
Komplettrückbau.
Menge: 40,000 m2

**1.1.60 Hilfsüberfahrt herst.u.beseitig.**
Hilfsüberfahrt für nichtöffentlichen und öffentlichen
Verkehr
über Gräben bzw. Auskofferungen
herstellen, für die Dauer der vertraglichen
Ausführungsfrist vorhalten und beseitigen.
Nutzbare Breite der Überfahrt über 3,00 bis 4,00 m,
Abdeckung mit Stahl.
Eine Umsetzung ist möglich.
Ausführung nach besonderer Anordnung des AG
Menge: 2,000 St

**1.1.70 Zäune/Mauern schützen**
*** Pauschalposition
Sicherungsmaßnahmen nach Wahl des AN zum
Schutz von Zäunen/Mauern vor Beschädigung im Bereich
von Tief- und Straßenbauarbeiten, gilt für das gesamte
Baufeld
Abrechnung auf Nachweis.
(Ortsbesichtigung empfohlen zur Abschätzung
des tatsächlichen Aufwandes)
Menge: 1,000 psch

### Bereich 2 Baufeldfreimachung

#### Titel 2.1 Abbruchmaßnahmen

**2.1.10 Pflaster Beton 20x10x8 cm, abbrechen und entsorgen**
Pflaster, Betonstein 20x10x8 cm incl. Oberbau,
aufnehmen, laden, fördern, entsorgen auf zugelassener
Entsorgungsanlage nach Wahl des Bieters,
einschl. aller notwendigen Nebenarbeiten und
Kippgebühr.
Menge: 26,000 m2

**2.1.20 Pflaster Beton 20x10x8 aufnehmen und lagern**
Pflaster Beton, 20x10x8 cm einschließlich Oberbau
aufnehmen, laden, fördern und nach Anweisung der BL
zwischenlagern.

Vorkommen: Müllplatz
Menge: 21,000 m2

**2.1.30 Asphalt abbrechen und entsorgen**
Asphalt inklusive Oberbau aufnehmen, sortieren, laden,
fördern und abladen auf zugelassener Entsorgungsanlage
nach Wahl des Bieters,
inkl. Kippgebühr.
Menge: 52,000 m2

**2.1.40 Betonplatten Läuferzeile 50x25x5 cm ausbauen, entsorgen**
Betonplattenbelag Läuferzeile 50x25x5 cm inkl. Bettung
und Oberbau
ausbauen, laden und ordnungsgemäß entsorgen
auf zugelassener Entsorgungsanlage nach Wahl des
Bieters,
inkl. Kippgebühr,
einschl. aller notwendigen Nebenarbeiten
Menge: 45,000 lfm

**2.1.50 Betonplattenbelag 120x120x10 cm ausbauen, entsorgen**
Betonplattenbelag 120x120x10 cm inkl. Bettung
ausbauen, laden und ordnungsgemäß entsorgen
auf zugelassener Entsorgungsanlage nach Wahl des
Bieters,
inkl. Kippgebühr,
einschl. aller notwendigen Nebenarbeiten
Menge: 20,000 m2

**2.1.60 Betonbord ausbauen, entsorgen**
Bordsteine aus Beton Breite bis 8 cm
inkl. Betonbettung und Rückenstütze aus Beton
ausbauen, laden und ordnungsgemäß
entsorgen auf zugelassener Entsorgungsanlage nach Wahl
des Bieters,
einschl. aller notwendigen Nebenarbeiten und
Kippgebühr.

Vorkommen: Einfassung befestigte Flächen
Menge: 65,000 lfm

**2.1.70 Außenleuchte demontieren, entsorgen**
Demontage vorhandene Außenleuchte Betonmast einschl.
Fundament und Ausklemmen und Ziehen der Leuchte und
Entsorgung auf zugelassener Entsorgungsanlage nach Wahl
des Bieters,
inkl. aller notwendigen Nebenarbeiten und Kippgebühr.

Höhe: ca. 6m

Vorkommen: an Asphaltweg
Menge: 1,000 St

**2.1.80 Mülleinhausung aufnehmen und zwischenlagern**
Sichtschutz, bestehend aus: 10 Pfosten, H = 1,93 und
Plattenverkleidung, H = 1,80 m, einschl. Fundamente aus
Beton, aufnehmen, laden, fördern und nach Anweisung der
BL auf dem KITA-Gelände zwischenlagern. Anhaftungen aus Beton an den Pfosten
sind zu entfernen.

Vorkommen: Einhausung Müllplatz
Menge: 1,000 St

**2.1.90 Spielgerät "Balancierbalken" aufnehmen und zwischenlagern**
Ausstattungsgegenstand mit Fundamenten aufnehmen,
laden, fördern und nach Anweisung der BL
zwischenlagern.

Art des Gegenstandes:
Spielgerät Balancierbalken
Länge  ca. 3 m
Fundamente: 2 Stück
Material: imprägniertes Holz, Gummi- und Stahlteile
Menge: 1,000 St

**2.1.100 Klettergerät aufnehmen und entsorgen**
*** Pauschalposition
Klettergerät inklusive Pfostenschuhen und Fundamenten
aufnehmen, laden, fördern und abladen auf zugelassener
Entsorgungsanlage nach Wahl des Bieters, inkl.
Kippgebühr,
einschl. aller Nebenarbeiten.

Art des Gegenstandes:
Kletterelement
Pfosten / Pfostenschuhe / Fundamente: 4 Stk.
Höhe: ca. bis 2,50 m
Material: imprägniertes und lackiertes Holz
Menge: 1,000 psch

**2.1.110 Pfosten und Querbalken "Nestschaukel" aufnehmen und zwischenlagern**
Querbalken, Länge ca. 4 m inklusive Nestschaukel und 1
Pfosten inklusive Fundament aufnehmen, Betonanhaftungen
entfernen, laden, fördern und nach Anweisung der BL
zwischenlagern.

Art des zu Teilen abzubauenden Gegenstandes:
Spielgerät Nestschaukel
Höhe  ca. 3 m
Pfosten / Fundamente: 4 Stück
Material: Stahl, Kunststoff
Menge: 1,000 St

**2.1.120 Straßenablauf aufnehmen**
Straßenablauf einschließlich Abdeckung und Fundament
aufnehmen,
sortieren, laden, fördern und abladen auf zugelassener
Entsorgungsanlage nach Wahl des Bieters, inkl.
Kippgebühr.
Leitungsende mit Betonplombe verschließen.

Maße 40 x 40 cm

Vorkommen: Pflasterfläche Tischtennisplatte
Menge: 1,000 St

**2.1.130 Fußabtreter inkl. Fundament aufnehmen und entsorgen**
Fußabtreter inklusive Fundament aufnehmen, sortieren,
laden, fördern und abladen auf zugelassener
Entsorgungsanlage nach Wahl des Bieters,
inkl. Kippgebühr.
Menge: 1,000 St

**2.1.140 Zäune aufnehmen und zwischenlagern**
*** Pauschalposition
Gitterstabzaun, bestehend aus: 1 Pfosten, h = 1,20 m und 2 Zaunfeldern h = 1,20 m, einschl. Fundamente aus
Beton, aufnehmen, laden, fördern und nach Anweisung der
BL auf dem KITA-Gelände zwischenlagern. Anhaftungen aus Beton an den Pfosten
sind zu entfernen.

Vorkommen: Rückbau Zaun
Menge: 1,000 psch

#### Titel 2.2 Herrichten der Geländeoberfläche

**2.2.10 Sträucher roden**
Sträucher incl. Wurzelstubben roden,
Gerodetes Material wird Eigentum des AN und ist - auf
zugelassener Entsorgungsanlage nach Wahl des Bieters,
incl. Kippgebühr - zu beseitigen.

Höhe bis 400 cm.

Vorkommen:
6 Sckt. im Eingangsbereich Dr.-Otto-Nuschke-Straße
Menge: 6,000 St

**2.2.20 Wurzelstubbe roden**
Wurzelstubbe roden, anfallendes Material laden,
fördern, abladen auf
zugelassener Entsorgungsanlage nach Wahl des Bieters.
Incl. Kippgebühr.

Stammdurchmesser bis ca. 50 cm
Menge: 2,000 St

**2.2.30 Grasnarbe abschälen, entsorgen**
Grasnarbe in ca. 10 cm Dicke abschälen,
Material laden und fachgerecht entsorgen.
Menge: 260,000 m2

**2.2.40 Abtrag Oberboden MuBo, D bis 15 cm**
Abtrag Oberboden (MuBo), unter Grasnarbe,
in Teilbereichen, D bis 20 cm,
zum Zwischenlager des AN transportieren, Verwendung
zur Wiederandeckung in Randbereichen, Rest wird
Eigentum den AN
und entsorgen gemäß allg. Vorbemerkung.
Inkl. geringfügige höhenmäßige Profilierung des Straßennebenbereichs
Menge: 120,000 m²

#### Titel 2.3 Flächen wieder herrichten

**2.3.10 Teile der Nestschaukel wieder aufbauen**
1 Stützpfosten und Querbalken D= 18-20 der
Nestschaukel, bauseits vorhanden, laden, zum
Wiedereinbau vorbereiten und an gleicher Stelle
wiedereinbauen in Betonfundament C 16/20 nach
Herstellerangaben.
Menge: 1,000 St

**2.3.20 Zäune wieder aufbauen**
*** Pauschalposition
Gitterstabzaun, bestehend aus: 1 Pfosten, h = 1,20 m und 2 Zaunfeldern h = 1,20 m, bauseits vorhanden, laden, zum
Wiedereinbau vorbereiten und an gleicher Stelle
wiedereinbauen in Betonfundament C 16/20 nach
Herstellerangaben.
Menge: 1,000 psch

**2.3.30 Oberboden wieder andecken, D bis 30 cm**
Oberboden (MuBo) nach Fertigstellung von Zwischenlager
vor Ort gemäß örtliche Bedingungen wieder andecken,
Dicke bis 30 cm
Ausführung incl. Handarbeit, teils schräge Ausbildung
(Böschung), Rasenansaat, in Teilflächen,
nicht wieder eingebautes Material  wird Eigentum des
AN
und ist gemäß allgemeiner Vorbemerkung zu Entsorgen.
Menge: 25,000 m²

### Bereich 3 Umverlegung MW-Kanal

#### Titel 3.1 Baugruben, Leitungsgräben

**3.1.10 Leitungsgraben für Kanal und DL über 1,50 bis 5,00 m**
Leitungsgraben in Maschinen- und Handarbeit
einschließlich Schachtbaugruben herstellen.
Oberbodenabtrag und bitumengebundener Straßenaufbruch
wird gesondert vergütet.
Die Schachtbaugruben werden in der Achse der Leitung
durchgemessen. Schachtdurchmesser und -abstände nach
Unterlagen des AG. Mehraushub im Bereich der
Schachtbaugruben wird nicht gesondert vergütet und
ist in die vorgeschriebene Leitungsgrabenbreite
einzurechnen.
Behinderungen durch Ver- und Entsorgungsleitungen und
deren Mehraufwendungen und Sicherung werden nicht
gesondert vergütet.
Ungebundene Tragschicht separat aufnehmen, in Eigentum
des AN übernehmen und der Verwertung nach Wahl des AN
zuführen.
Aushub separat aufnehmen, in Eigentum des AN übernehmen
und der Verwertung nach Wahl des AN
zuführen.
Homogenbereiche C, D und E gem. Unterlagen des AG.
Zuordnungswertes bis einschließlich Z 2 nach LAGA
Grabentiefe über 1,50 bis 5,00 m.
Sohlenbreite bis 1,50 m
(für Rohr bis DN 400 Stb).
Notwendigen Verbau entsprechend statischen und
konstruktiven Erfordernissen herstellen, vorhalten und
entfernen.
Geeigneten Boden nach ZTVE-StB zur Verfüllung des
Leitungsgrabens oberhalb der Leitungszone liefern,
einbauen und verdichten. Im Bereich von Verkehrsflächen
sind die Zusätzlichen Vertragsbedingungen und
Richtlinien für Aufgrabungen in Verkehrsflächen
(ZTVA-StB) einzuhalten.
Abrechnungsbreite nach DIN 4124 und DIN EN 1610.
Menge: 430,000 m3

**3.1.20 Betonfundamente für Schachtbauwerke herstellen**
Betonfundament einschl. Aufbeton für die
Auftriebssicherheit nach statischen Erfordernissen und
Angaben des Schachtherstellers herstellen.
Betonfundament Mindestdruckfestigkeitsklasse C25/30
bzw. nach statischen Erfordernissen, Expositionsklassen
XC4, XD2, XF2.
Betonfundament einschl. Schalung und Bewehrung
herstellen.
Erforderliche Betonnachbehandlungen sind in den
Einheitspreis einzurechnen.
Menge: 5,000 m3

**3.1.30 Planum für RW-Kanal herstellen**
Planum für Rohrlagerung herstellen, nicht
nachverdichten!
Abweichung  2 cm,
Ausführung in Teilflächen.
Sohlenbreite  über 1,0 m bis 2,60 m
(für Rohr bis DN 400 Stb).
Menge: 115,000 m2

**3.1.40 Material als Baugrund liefern u. einbauen, unterhalb der Grabensohle**
Material als Baugrund (Baugrundersatz) liefern,
einbauen und verdichten.
Leitungsgräben und Baugruben für Entwässerungseinrichtungen unterhalb der Grabensohle/Baugrubensohle.
Nichttragfähiges Material ausbauen und in Eigentum des
AN übernehmen. Entsorgungsgebühren werden nicht
gesondert vergütet.
Durch den AN ist der Nachweis der Nichtragfähigkeit des
Untergrundes durch einen Baugrundgutachter zu
erbringen.
Material - grobkörniges Material 0/40 (Vorabsiebung)
liefern, einbauen und verdichten.
Einbaudicke 0,30 m
Sohlenbreite  bis 1,50 m
(für Rohr bis DN 400 Stb).
Menge: 35,000 m3

**3.1.50 Offene Wasserhaltung**
Offene Wasserhaltung zum Freihalten der langgestreckten
Baugrube von Bodenwasser nach geologischen und hydraulischen Erfordernissen sowie zum schadlosen Ableiten
des geförderten Wassers durchführen. Anlage
betriebsbereit
aufbauen, vorhalten, betreiben und abbauen.
Erforderliche Erdarbeiten, Wasserfassungen, Zu- und Ab-
leitungen, Reserveeinrichtungen sowie Umbauen bzw. Um-
setzen der Anlage entsprechend der vom AN gewählten
Haltungslängen werden nicht gesondert berechnet.
Baugrube für Leitungsgraben mit Schächten.
Ableitung nach Wahl des AN zum Vorfluter herstellen.
Vorfluter vorhandene Kanäle.
Die den Verdingungsunterlagen beiliegenden Technischen
Vorschriften sind zu beachten
Abrechnung in der Achse des Leitungsgrabens. Bei
mehrfacher Rohrlage wird die einfache Rohrlage als
Leitungsgrabenlänge vergütet.
Menge: 90,000 m

**3.1.60 Provisorische Baudränage nach Wahl des AN**
Wasserhaltung im Leitungsgraben als Zulage zur Position
offene Wasserhaltung.
Provisorische Baudränage nach Wahl des AN im Zuge der
Leitungsgrabenarbeiten im Graben zur Ableitung der
Grund-, Sicker- und Schichtenwässer einbauen.
Die Drainagen/-rohre sollten in mit Vlies eingehüllten
Kiesfiltern verlegt werden.
Die Bauzeitwasserhaltungen sind mit Fertigstellung
abschnitts- weise und dauerhaft zu schließen, um eine
ständige Drainwirkung zu unterbinden. Die Drainagerohre
sind mit geeignetem Material zu verfüllen.
In den Einheitspreis sind der Erdarbeiten und Einbau
von Filtermaterial und der erforderlichen Anschlüsse,
Vorflut sind vorhandene Kanäle.
Leitung nach Abschluß der Arbeiten wieder
abschnittsweise abbinden, nach der Verlegung der
Haltungen ist diese Dränage mit Querriegeln aus
bindigem Erdstoff oder Magerbeton über den gesamten
Sickergrabenquerschnitt zu unterbrechen, diese
Leistungen sind einzukalkulieren.
Menge: 90,000 m

**3.1.70 Überleitung Mischwasserwasser**
*** Pauschalposition
Überleitung Mischwasserwasser des
vorhandenen Systems herstellen, vorhalten und wieder
beseitigen.
Die laufende Entwässerung des vorhandenen Kanales
zur Herstellung des neuen MW-Kanals incl. aller
Zuflüsse und
Hausanschlüsse ist zu gewährleisten.
Vorhandener Kanal DN 400.
Gesamtlänge ca. 50 m.
Sämtliche Zuflüsse sind zu fassen und abzuleiten.
Erdarbeiten sowie Umsetzung und der Rückbau des
Provisoriums sind einzukalkulieren.
Die Provisorien sind den jeweiligen Bauabschnitten
anzupassen. Erforderliche Absperrungen, Umbindungen,
Rückbindungen, Zwischenzustände etc. werden nicht
gesondert vergütet.
Der Arbeitsumfang ist dem koordinierten Leitungsplan
zu entnehmen.
Schadloses Ableiten des geförderten Regenwassers
durchführen. Anlage betriebsbereit aufbauen, vorhalten,
betreiben und abbauen einschl. Stromzuführung und
Stromverbrauch bzw. Notstromaggregat. Umsetzen der
gesamten Anlage. Erforderliche Erdarbeiten,
Wasserfassungen, Zu- und Ableitungen,
Reserveeinrichtungen sowie Umbauen bzw. Umsetzen der
Anlage entsprechend der vom AN gewählten Haltungslängen
werden nicht gesondert berechnet.
Ableitung nach Wahl des AN zum Bestandskanal bzw. zum
bereits neu verlegten Kanal herstellen.
Sämtliche Aufwendungen, auch Not -und Havariedienst
sind mit dieser Position während der gesamten Bauzeit
und für die gesamte Baustrecke zu kalkulieren
Menge: 1,000 Psch

**3.1.80 Einbau von Querriegeln**
Einbau von Querriegeln zur Unterbindung der Dränwirkung
des Grabens und der Bauzeitdränage

Querriegel über gesamtes Grabenprofil Dicke ca. 30cm
Grabenbreite bis 2,50 m
Dokumentation der Querriegel (Lage, Mächtigkeit, Foto,
Einmessung) durchführen
Querriegel aus bindigem Material
Die Querriegel sind vor Grabenverfüllung im Auftrag des
AN einzumessen und durch die Bauleitung abnehmen zu
lassen.
Querriegel für Freispiegelleitung bis DN 300 Stb.
Menge: 2,000 St

**3.1.90 Erschwerniszuschlag für die Querung**
Vergütung von unbekannten Kabeln, Schutzrohren,
Rohrleitungen nur nach Anerkennung durch die örtliche
Bauüberwachung die nicht in den Bestandsunterlagen,
Lageplänen und Schachtscheinunterlagen erkennbar bzw.
aufgeführt sind.

Erschwerniszuschlag für die Querung von
Versorgungsleitungen im Bereich des Rohrgrabens,
einschließlich Untergrundverbesserung, aller
Lieferungen
und Leistungen für das ordnungsgemäße Unterfangen und
Sichern dieser Fremdleitung vor Beschädigung und Frost
während der Bauarbeiten gemäß den Forderungen der
Versorgungsträger.
Einzurechnen sind alle Erschwernisse und Mehrleistungen
für den gesamten Baubetrieb. Die Leitungen sind
jederzeit zugänglich und in Betrieb zu halten.
Sämtliche Querungen sind genau einzumessen und in
Bestandspläne einzutragen.
Sandbettung, Kabelabdecksteine und sonstige
Auflagerungen und Sicherungsmaßnahmen sind mit
einzurechnen.
Einzurechnen ist auch der erforderliche Handaushub
entsprechend der Richtlinien der Versorgungsträger.
mehrere Einzelkabel innerhalb 1 m Rohrgrabenlänge
zählen als 1 St Querung.
Menge: 5,000 St

**3.1.100 Erschwerniszuschlag für die Längslage**
Vergütung von unbekannten Kabeln, Schutzrohren,
Rohrleitungen nur nach Anerkennung durch die örtliche
Bauüberwachung die nicht in den Bestandsunterlagen,
Lageplänen und  Schachtscheinunterlagen erkennbar bzw.
aufgeführt sind.

Erschwerniszuschlag für die Längslage von
Versorgungsleitungen im Bereich des Rohrgrabens,
einschließlich Untergrundverbesserung, aller
Lieferungen
und Leistungen für das ordnungsgemäße Unterfangen und
Sichern dieser Fremdleitung vor Beschädigung und Frost
während der Bauarbeiten gemäß den Forderungen der
Versorgungsträger.
Einzurechnen sind alle Erschwernisse und Mehrleistungen
für den gesamten Baubetrieb. Die Leitungen sind
jederzeit zugänglich und in Betrieb zu halten.
Sämtliche Längslagen sind genau einzumessen und in
Bestandspläne einzutragen.
Sandbettung, Kabelabdecksteine und sonstige
Auflagerungen und Sicherungsmaßnahmen sind mit
einzurechnen.
Einzurechnen ist auch der erforderliche Handaushub
entsprechend der Richtlinien der Versorgungsträger.
mehrere Einzelkabel innerhalb 1 m Rohrgrabenbreite
zählen als 1 m Längslage.
Menge: 90,000 m

**3.1.110 Hindernis aus Mauerwerk und Beton**
Hindernis aus Mauerwerk und Beton im Boden
(alte Fundamente/Mauerreste) abbrechen,
das Abbruchmaterial wird Eigentum des AN und ist
fachgerecht zu beseitigen.
Menge: 5,000 m3

**3.1.120 Suchgraben aush. , vorh. Ver- und Entsorgungsleitungen**
Boden für Suchgraben in Maschinen- und Handschachtung
ausheben,
zur Freillegung von Ver- und Entsorgungsleitungen
einschließlich eventuell erforderlichem Verbau
im Bereich des Rohrgrabens für RW-Kanal
seitliche Lagerung nicht möglich, eventuell notwendige
Zwischenlagerungen, einschließlich An- und Abtransport
sind in den Einheitspreis einzukalkulieren und werden
nicht gesondert vergütet
Aushubtiefe bis 5,00 m,
Aushublänge bis 2,00 m,
Sohlenbreite  bis 2,00 m,
Homogenbereiche C, D und E gem. Unterlagen des AG.
Menge: 3,000 St

**3.1.130 Herstellung Oberbelag Zuwegungen aus Splitt-Schottergemisch**
Herstellen des Oberbelages einschl. Materiallieferung nach Angabe der Bauleitung.
Schicht aus Splitt-Schotter-Gemisch, Körnung 2/45,
als Deckschicht für Bereiche Deckenschluss Leitungsgraben, im Bereich von Zuwegungen, Schichtdicke bis 10 cm, in Teilflächen, lagenweise verdichten,
incl. Anteil Handarbeiten
Menge: 20,000 t

#### Titel 3.2 Kanalbau

**3.2.10 Entwässerungsrohrleitung abbrechen, über DN 200 bis DN 400**
Entwässerungsrohrleitung abbrechen. Entwässerungsrohrleitung liegt bis Oberkante Rohr frei. Zusätzliche Erdarbeiten in der verbliebenen Leitungszone ausführen.
Das Ausbauen von Schächten wird gesondert vergütet.
Rohr DN 'über DN 200 bis DN 400'
Rohr 'Material Beton, Stahlbeton, Steinzeug,
Kunststoff'
Bettung 'Sand/Beton'
Fliessohlentiefe 'bis 4,00 m'
Wasserhaltung bis zu einer Pumpenleistung von 10 m3
Fördermenge mal 5 m Förderhöhe je Stunde und Haltung
ausführen.
Abbruchgut der Verwertung nach Wahl des AN zuführen.
Erforderlichen Verbau herstellen.
Menge: 20,000 m

**3.2.20 Entwässerungsrohrleitung verfüllen FließBn.m.Quellz. Leitung reinigen Füll. bis 25 v.H. Räumg. verwerten**
Entwässerungsrohrleitung verfüllen. Rohrleitung an den
Enden abdichten.
Rohr DN 'über DN 200 bis DN 400'

Verfüllmaterial = fließfähiger Beton mit Quellzusatz.
Rohrleitung reinigen.
Verschmutzung bis 25 v.H. der Profilhöhe.
Räumgut nach Wahl des AN verwerten.
Menge: 45,000 m

**3.2.30 Schacht bis DN 1500 ausbauen**
Schacht freilegen und einschließlich Abdeckung vollständig ausbauen. Erdarbeiten ausführen.
Aufbruch von Straßenbefestigungen im
Bereich der Schachtabdeckungen sind in den
Einheitspreis einzurechnen. Das Ausbauen von
Rohrleitungen wird gesondert vergütet.
Runder Schacht, lichter DU bis 1,50 m.
Schacht 'aus Betonfertigteilen auf Unterteil aus unbewehrtem Ortbeton bis 20 cm dick oder gemauerten
Unterteil'
Ausbautiefe 'über 2,00 bis 4,00 m'
Verbau entsprechend statischen und konstruktiven Erfordernissen herstellen, vorhalten und von der Baustelle
entfernen. Wasserhaltung bis zu einer Pumpenleistung
von 10 m3 Fördermenge mal 5 m Förderhöhe je Stunde und
Haltung durchführen.
Gesamtes Abbbruchmaterial in Eigentum des AN
übernehmen.
Menge: 3,000 St

**3.2.40 Entwässerungsleitung herstellen, DN 400 Stb**
Entwässerungsleitung DIN EN 1610 aus Stahlbetonrohren
Typ 2 nach DIN EN 1916 -  DIN V 1201 und den erhöhten
Anforderungen der FBS-Richtlinien herstellen,
beständig gegen chemisch mäßig angreifende Umgebung
gem. DIN EN 206-1 Expositionsklasse XA 2 Tabelle 1
(bei Sulfatgehalt > 600 mg/ltr. ist der Zusatz von HS-
Zement erforderlich)
Rohr DN 400,
Form SB-K-GM Kreisquerschnitt mit Glockenmuffe
Rohrverbindung mit fest in der Muffe eingebauter
Dichtung
Dichtmittel nach DIN EN 681-1  - DIN 4060,
Dichtheit gegen hydrostatischen Druck von Außen
bis 10 m WS, Rohr verlegen in vorhandenem Graben mit
Verbau und Aussteifungen,
Untere und obere Bettungsschicht und Füllmaterial bis
30 cm über Rohrscheitel mit vom AN zu liefernden
geeignetem Material entsprechend DIN EN 1610, geprüfter
Rohrstatik, steinfrei kein Recyclingmaterial,
herstellen und verdichten, Verdichtungsgrad DPr mind.
97 %.
Fließsohlentiefe über 2,50 bis 4,50 m.
Straßenverkehrslast gem. DIN Fachbericht 101 (SLW60).
Statische Berechnungen aufstellen und in geprüfter Form
vor Rohrbestellung liefern.
Das Ablängen/Schneiden (Passstücke) von Rohrleitungen
aus Stahlbeton sind in die Position einzurechnen und
werden nicht gesondert vergütet.
Menge: 55,000 m

**3.2.50 Manschettendichtung f. Rohre untersch. Mat. DN 400**
Manschettendichtung nach DIN EN 295-4,
zum Verbinden der Spitzenden von Regenwasserrohren
unterschiedlicher Werkstoffe auch mit unterschiedlichen
Außendurchmessern bei gleicher Nennweite mit
Edelstahlummantelung.
In die Position sind 2 Paßschnitte einzukalkulieren.
Nennweite: DN 400
Menge: 2,000 St

**3.2.60 Schachtanschluss herstellen (Zul) Rohr DN 400 Stb**
Rohrleitung an Schacht anschließen, Anschluss dichten.
Vergütet wird der Mehraufwand für das Herstellen des
Anschlusses einschließlich eventueller Passstücke
gegenüber der bis zur Innenfläche des Schachtes
durchgemessenen Rohrleitung.
Rohrleitung DN 400.
Material Stahlbetonrohre nach DIN EN 1916,
Form SB-K-GM Kreisquerschnitt mit Glockenmuffe.
Schacht aus Betonfertigteilen.
Anschluss mit Schachtanschlussstück und Gelenkstück.
Menge: 4,000 St

**3.2.70 Schachtanschluss herstellen (Zul) Rohr DN 250 PP**
Rohrleitung an Schacht anschließen, Anschluss dichten.
Vergütet wird der Mehraufwand für das Herstellen des
Anschlusses einschließlich eventueller Passstücke
gegenüber der bis zur Innenfläche des Schachtes
durchgemessenen Rohrleitung.
Rohrleitung DN 250 PP.
Schacht aus Betonfertigteilen bzw. Kunststoff.
Anschluss mit Schachtanschlussstück und Gelenkstück.
Menge: 2,000 St

**3.2.80 Schachtanschluss herstellen (Zul) Rohr DN 160 PP**
Rohrleitung an Schacht anschließen, Anschluss dichten.
Vergütet wird der Mehraufwand für das Herstellen des
Anschlusses einschließlich eventueller Passstücke
gegenüber der bis zur Innenfläche des Schachtes
durchgemessenen Rohrleitung.
Rohrleitung DN 160 PP.
Schacht aus Betonfertigteilen bzw. Kunststoff.
Anschluss mit Schachtanschlussstück und Gelenkstück.
Menge: 6,000 St

**3.2.90 Schachtanschluss herstellen (Zul) Rohr DN 100 PP**
Rohrleitung an Schacht anschließen, Anschluss dichten.
Vergütet wird der Mehraufwand für das Herstellen des
Anschlusses einschließlich eventueller Passstücke
gegenüber der bis zur Innenfläche des Schachtes
durchgemessenen Rohrleitung.
Rohrleitung DN 100 PP.
Schacht aus Betonfertigteilen bzw. Kunststoff.
Anschluss mit Schachtanschlussstück und Gelenkstück.
Menge: 4,000 St

**3.2.100 Außenliegender Untersturz, DN 200 PP**
Außenliegender Untersturz
als Zulage zu vorbeschriebene Schächte/Bauwerke
mit Rohren und genormten Formstücken aus
PP-Vollwandrohr in ein- oder mehrschichtiger
Ausführung, außen und innen glattwandig mit heller
Innenschicht und angeformter Steckmuffeverbindung, mit
fest eingelegtem Haltering sowie einem werksseitig,
eigelgtem, herausnehmbaren und reinigbaren
Lippendichtring nach DIN EN 1852 oder DIBt Z-42.1-423.
Steifigkeitsklasse SN 8 (tatsächliche Ringsteifigkeit >
10 KN/m2)
DN 200,
Absturzhöhe bis 3,00 m,
gemessen von Sohle Einlauf bis Sohle Auslauf,
einschl. Ummantelung und Abstützung aus Beton, Rohr-
und Schachtanschluß.
Anschlußkanal DN 200 PP, fachgerechter Anschluss,
einschließlich Schnitte und Säuberung des vorhandenen
Rohres ist einzukalkulieren.
Ausführung gemäß ATV-DWVK A 241 für Schmutzwasserkanal.
Menge: 1,000 St

**3.2.110 Schacht DN 1000 herstellen, lichte Tiefe bis 2,0**
Schacht, rund, lichte Weite 1000 mm,
Ausführung als Fertigteilschacht
Betonfertigteil nach DIN EN 1917 mit DIN V 4034-Teil
1,Typ 2 aus wasserundurchlässigem Stahlbeton
Festigkeitsklasse C 60/75, Expositionsklasse XC4, XD3,
XF1, XM2, XA3  nach DIN 1045 und DIN 4281 mit
statischem Nachweis, Nachweis der FBS-Qualität,
Nachweis der Auftriebssicherung und Nachweis der
Einhaltung der Forderungen der ATV 157 und der
genannten DIN-Vorschriften. Nachweise sind vor der
Schachtbestelllung dem AG unaufgefordert zu übergeben.
Fertigteilfugen sind ausschließlich mit Dichtmitteln
aus Elastomeren nach DIN 4060 zu dichten, Schacht in
FBS-Qualität mit offenem Gerinne. Nachweis der FBS
Schachtboden aus Beton mit rutschsicherer Berme.
Schachtunterteil mit Auftriebssicherung entsprechend
dem gefordertem Auftriebssicherungsnachweis.
Schacht mit Sb-Schachtringen, Sb-Schachthals / Konus
mit Muffe (SH-M) 1000/625 oder Sb-Abdeckplatte mit
Einstiegsöffnung DN 625, Auflageringen
(Unfallverhütungsvorschrift "Abwassertechnische Anlagen
BGV C5" der BGFW),
Schachtanschlüsse doppelgelenkig und druckwasserdicht,
Mehraushub gegenüber des durchgemessenen
Leitungsgrabens zur Herstellung der Schachtbaugrube in
den Homogenbereiche C, D und E
gem. Unterlagen des AG. ist einzurechnen.
Anfallenden Erdaushub von der Baustelle entfernen und
der Verwertung nach Wahl des AN zuführen.
Erforderlichen Boden für die Baugrubenverfüllung
liefern, einbauen und verdichten.
Anschlüsse für gelenkige Einbindung der Rohre mit Muffe
Steigeinrichtung - Ausführung zweiläufige
Sicherheitssteigeisen nach DIN 1212, 4 St/m,
größtes Rohr DN 400 Stb,
lichte Schachttiefe bis 2,0 m.
Menge: 1,000 St

**3.2.120 Schacht DN 1000 herstellen, lichte Tiefe über 3,0 bis 5,0**
Schacht, rund, lichte Weite 1000 mm,
Ausführung als Fertigteilschacht
Betonfertigteil nach DIN EN 1917 mit DIN V 4034-Teil
1,Typ 2 aus wasserundurchlässigem Stahlbeton
Festigkeitsklasse C 60/75, Expositionsklasse XC4, XD3,
XF1, XM2, XA3  nach DIN 1045 und DIN 4281 mit
statischem Nachweis, Nachweis der FBS-Qualität,
Nachweis der Auftriebssicherung und Nachweis der
Einhaltung der Forderungen der ATV 157 und der
genannten DIN-Vorschriften. Nachweise sind vor der
Schachtbestelllung dem AG unaufgefordert zu übergeben.
Fertigteilfugen sind ausschließlich mit Dichtmitteln
aus Elastomeren nach DIN 4060 zu dichten, Schacht in
FBS-Qualität mit offenem Gerinne. Nachweis der FBS
Schachtboden aus Beton mit rutschsicherer Berme.
Schachtunterteil mit Auftriebssicherung entsprechend
dem gefordertem Auftriebssicherungsnachweis.
Schacht mit Sb-Schachtringen, Sb-Schachthals / Konus
mit Muffe (SH-M) 1000/625 oder Sb-Abdeckplatte mit
Einstiegsöffnung DN 625, Auflageringen
(Unfallverhütungsvorschrift "Abwassertechnische Anlagen
BGV C5" der BGFW),
Schachtanschlüsse doppelgelenkig und druckwasserdicht,
Mehraushub gegenüber des durchgemessenen
Leitungsgrabens zur Herstellung der Schachtbaugrube in
den Homogenbereiche C, D und E
gem. Unterlagen des AG. ist einzurechnen.
Anfallenden Erdaushub von der Baustelle entfernen und
der Verwertung nach Wahl des AN zuführen.
Erforderlichen Boden für die Baugrubenverfüllung
liefern, einbauen und verdichten.
Anschlüsse für gelenkige Einbindung der Rohre mit Muffe
Steigeinrichtung - Ausführung zweiläufige
Sicherheitssteigeisen nach DIN 1212, 4 St/m,
größtes Rohr DN 400 Stb,
lichte Schachttiefe über 3,0 bis 5,0.
Menge: 3,000 St

**3.2.130 Schmutzfänger, schwere Ausführung**
Schmutzfänger DIN 1221 Form F, verzinktes Stahlblech
mit Kreuzstange, schwere Ausführung.
Menge: 4,000 St

**3.2.140 Schachtabdeckung aufsetzen,mit Ventilation**
Schachtabdeckung auf planmäßige Höhe setzen.
Fuge zwischen Fertigteilen mit Mörtel MG III nach DIN
1053 unter Verwendung von mindestens 3 Distanzstücken
entsprechender Festigkeit füllen. Füllung
glattstreichen.

Schachtabdeckung:
Klasse D 400, entsprechend DIN EN 124-2, LW. 605,
rückstausicher bis 1 bar,
lichte Weite 605 mm,
Bauhöhe 140 mm,
Rahmen aus Gusseisen, rund,
Deckel aus Gusseisen mit Dichtung öl- und
benzinbeständig,
mit Lüftungsöffnungen
Menge: 4,000 St

**3.2.150 Geruchsdämpfungs-System im Schachtabdeckungsbereich einbauen**
Geruchsdämpfungs-System bei mäßigen bis mittleren
Schwefelwasserstoffbelastungen, mit Edelstahlaufhängung
15 mm, nach dem UNITECHNICS-Verfahren oder glw.
Verfahren gegen Geruch aus Kanalschächten ohne
Verbrauchsmaterial, Einsatz im Bereich der
Schachtabdeckung nach DIN 19584 (625 mm), inklusive
Schmutzfang, liefern und in Schacht funktionsgerecht
einsetzen.
Menge: 4,000 St

*Hinweis: Anschlussleitungen*

**3.2.160 Leitungsgraben für Anschlussleitungen herst.**
Leitungsgraben in Maschinen- und Handarbeit (Anteil
Handarbeit ist mit 50 % anzusetzen).
Straßenaufbruch wird gesondert vergütet.
Die Baugruben werden in der Achse der Leitung
ohne Berücksichtigung von Mehraushub durchgemessen.
Oberbodenabtrag und bitumengebundener Straßenaufbruch
wird gesondert vergütet.
Behinderungen durch Ver- und Entsorgungsleitungen und
deren Mehraufwendungen und Sicherung werden nicht
gesondert vergütet.
Ungebundene Tragschicht separat aufnehmen, in Eigentum
des AN übernehmen und der Verwertung nach Wahl des AN
zuführen.
Aushub separat aufnehmen, in Eigentum des AN übernehmen
und der Verwertung nach Wahl des AN
zuführen.
Homogenbereiche C, D und E gem. Unterlagen des AG.
Zuordnungswertes bis einschließlich Z 2 nach LAGA
Grabentiefe über 1,50 bis 5,00 m.
Breite der Grabensohle für Rohr bis DN 160 PP.
Wasserhaltung bis zu einer Pumpenleistung von 10 m3
Fördermenge mal 5 m Förderhöhe je Stunde und Haltung
ausführen.
Notwendigen Verbau entsprechend statischen und
konstruktiven Erfordernissen herstellen, vorhalten und
entfernen.
Geeigneten Boden nach ZTVE-StB zur Verfüllung des
Leitungsgrabens oberhalb der Leitungszone liefern,
einbauen und verdichten. Im Bereich von Verkehrsflächen
sind die Zusätzlichen Vertragsbedingungen und
Richtlinien für Aufgrabungen in Verkehrsflächen
(ZTVA-StB) einzuhalten.
Abrechnungsbreite nach DIN 4124 und DIN EN 1610.
Menge: 75,000 m3

**3.2.170 Offene Wasserhaltung**
Offene Wasserhaltung zum Freihalten der langgestreckten
Baugrube von Bodenwasser nach geologischen und hydraulischen Erfordernissen sowie zum schadlosen Ableiten
des geförderten Wassers durchführen. Anlage
betriebsbereit
aufbauen, vorhalten, betreiben und abbauen.
Erforderliche Erdarbeiten, Wasserfassungen, Zu- und Ab-
leitungen, Reserveeinrichtungen sowie Umbauen bzw. Um-
setzen der Anlage entsprechend der vom AN gewählten
Haltungslängen werden nicht gesondert berechnet.
Baugrube für Leitungsgraben mit Schächten.
Ableitung nach Wahl des AN zum Vorfluter herstellen.
Vorfluter vorhandene Kanäle.
Die den Verdingungsunterlagen beiliegenden Technischen
Vorschriften sind zu beachten
Die Technologie der Wasserhaltung ist dem Angebot
beizufügen.
Abrechnung in der Achse des Leitungsgrabens. Bei
mehrfacher Rohrlage wird die einfache Rohrlage als
Leitungsgrabenlänge vergütet.
Menge: 55,000 m

**3.2.180 Planum herstellen und verdichten**
Planum für Rohrlagerung herstellen und verdichten
Abweichung  2 cm,
geforderter Verdichtungsgrad DPr 100%,
Ausführung in Teilflächen.
Sohlenbreite für Rohr DN 160 PP.
Menge: 55,000 m

**3.2.190 PP-Vollwandrohr DN 110**
Entwässerungsrohrleitung aus PP-Vollwandrohr nach
statischen und konstruktiven Erfordernissen nach
DIN EN 1610 herstellen. Anschluss an Schacht sowie
Formstücke werden gesondert vergütet.
Gesamtes Rohrmaterial aller Dimensionen der SW- und
RW-Kanäle, Hausanschlussleitungen und alle Formstücke
sind von einem Hersteller zu liefern.
Rohr DN 100.
PP-Vollwandrohr in ein- oder mehrschichtiger
Ausführung, außen und innen glattwandig mit heller
Innenschicht und angeformter Steckmuffeverbindung, mit
fest eingelegtem Haltering sowie einem werksseitig,
eingelegtem, herausnehmbaren und reinigbaren
Lippendichtring nach DIN EN 1852 oder DIBt Z-42.1-423.
Steifigkeitsklasse SN 8
(tatsächliche Ringsteifigkeit >10 KN/m2)
Dimensionsbereich: DN/OD 110-500 mm
Baulängen: 1m und 3 m
Mittlerer Längenausdehnungskoeffizient: 0,04 mm/mK
Dichtheit gegen hydrostatischen Druck von Außen
bis 10 m WS Rohr verlegen in vorhandenem Graben mit
Verbau und Aussteifungen
Untere und obere Bettungsschicht und Füllmaterial bis
30 cm über Rohrscheitel mit vom AN zu liefernden
geeignetem Material entsprechend DIN EN 1610, geprüfter
Rohrstatik, steinfrei kein Recyclingmaterial,
herstellen und
verdichten, Verdichtungsgrad DPr mind. 97 %.
Fließsohlentiefe bis 4,50 m.
Straßenverkehrslast gem. DIN Fachbericht 101 (SLW60).
Statische Berechnungen aufstellen und in geprüfter Form
vor Rohrbestellung liefern.
Das Ablängen/Schneiden (Passstücke) von Rohrleitungen
aus Kunststoff sind in die Position einzurechnen und
werden nicht gesondert vergütet.
Menge: 20,000 m

**3.2.200 PP-Vollwandrohr DN 160**
Entwässerungsrohrleitung aus PP-Vollwandrohr nach
statischen und konstruktiven Erfordernissen nach
DIN EN 1610 herstellen. Anschluss an Schacht sowie
Formstücke werden gesondert vergütet.
Gesamtes Rohrmaterial aller Dimensionen der SW- und
RW-Kanäle, Hausanschlussleitungen und alle Formstücke
sind von einem Hersteller zu liefern.
Rohr DN 160.
PP-Vollwandrohr in ein- oder mehrschichtiger
Ausführung, außen und innen glattwandig mit heller
Innenschicht und angeformter Steckmuffeverbindung, mit
fest eingelegtem Haltering sowie einem werksseitig,
eingelegtem, herausnehmbaren und reinigbaren
Lippendichtring nach DIN EN 1852 oder DIBt Z-42.1-423.
Steifigkeitsklasse SN 8
(tatsächliche Ringsteifigkeit >10 KN/m2)
Dimensionsbereich: DN/OD 110-500 mm
Baulängen: 1m und 3 m
Mittlerer Längenausdehnungskoeffizient: 0,04 mm/mK
Dichtheit gegen hydrostatischen Druck von Außen
bis 10 m WS Rohr verlegen in vorhandenem Graben mit
Verbau und Aussteifungen
Untere und obere Bettungsschicht und Füllmaterial bis
30 cm über Rohrscheitel mit vom AN zu liefernden
geeignetem Material entsprechend DIN EN 1610, geprüfter
Rohrstatik, steinfrei kein Recyclingmaterial,
herstellen und
verdichten, Verdichtungsgrad DPr mind. 97 %.
Fließsohlentiefe bis 4,50 m.
Straßenverkehrslast gem. DIN Fachbericht 101 (SLW60).
Statische Berechnungen aufstellen und in geprüfter Form
vor Rohrbestellung liefern.
Das Ablängen/Schneiden (Passstücke) von Rohrleitungen
aus Kunststoff sind in die Position einzurechnen und
werden nicht gesondert vergütet.
Menge: 55,000 m

**3.2.210 PP-Vollwandrohr DN 250**
Entwässerungsrohrleitung aus PP-Vollwandrohr nach
statischen und konstruktiven Erfordernissen nach
DIN EN 1610 herstellen. Anschluss an Schacht sowie
Formstücke werden gesondert vergütet.
Gesamtes Rohrmaterial aller Dimensionen der SW- und
RW-Kanäle, Hausanschlussleitungen und alle Formstücke
sind von einem Hersteller zu liefern.
Rohr DN 250.
PP-Vollwandrohr in ein- oder mehrschichtiger
Ausführung, außen und innen glattwandig mit heller
Innenschicht und angeformter Steckmuffeverbindung, mit
fest eingelegtem Haltering sowie einem werksseitig,
eingelegtem, herausnehmbaren und reinigbaren
Lippendichtring nach DIN EN 1852 oder DIBt Z-42.1-423.
Steifigkeitsklasse SN 8
(tatsächliche Ringsteifigkeit >10 KN/m2)
Dimensionsbereich: DN/OD 110-500 mm
Baulängen: 1m und 3 m
Mittlerer Längenausdehnungskoeffizient: 0,04 mm/mK
Dichtheit gegen hydrostatischen Druck von Außen
bis 10 m WS Rohr verlegen in vorhandenem Graben mit
Verbau und Aussteifungen
Untere und obere Bettungsschicht und Füllmaterial bis
30 cm über Rohrscheitel mit vom AN zu liefernden
geeignetem Material entsprechend DIN EN 1610, geprüfter
Rohrstatik, steinfrei kein Recyclingmaterial,
herstellen und
verdichten, Verdichtungsgrad DPr mind. 97 %.
Fließsohlentiefe bis 2,50 m.
Straßenverkehrslast gem. DIN Fachbericht 101 (SLW60).
Statische Berechnungen aufstellen und in geprüfter Form
vor Rohrbestellung liefern.
Das Ablängen/Schneiden (Passstücke) von Rohrleitungen
aus Kunststoff sind in die Position einzurechnen und
werden nicht gesondert vergütet.
Menge: 10,000 m

**3.2.220 Formstück einbauen (Zul) Bogen DN 110**
Formstück in Rohrleitung einbauen. Vergütet wird der
Mehraufwand für den Einbau des Formstückes gegenüber
der bis zur Innenfläche der Sammelrohrleitung durchgemessenen Rohrleitung.
Formstück = Bogen DN 110.
Material '"PP-Vollwandrohr in ein- oder mehrschichtiger
"Ausführung, außen und innen glattwandig mit hellerInne
nschicht und angeformter Steckmuffe oderAnsteckmuffe ei
nschließlich werksseitig eingelegtemLippendichtring nac
h DIN EN 1852 oder DIBt Z-42.1-423,
Steifigkeitsklasse SN 10'
Durchgangsrohr DN 110.
Menge: 3,000 St

**3.2.230 Formstück einbauen (Zul) Bogen DN 160**
Formstück in Rohrleitung einbauen. Vergütet wird der
Mehraufwand für den Einbau des Formstückes gegenüber
der bis zur Innenfläche der Sammelrohrleitung durchgemessenen Rohrleitung.
Formstück = Bogen DN 160.
Material '"PP-Vollwandrohr in ein- oder mehrschichtiger
"Ausführung, außen und innen glattwandig mit hellerInne
nschicht und angeformter Steckmuffe oderAnsteckmuffe ei
nschließlich werksseitig eingelegtemLippendichtring nac
h DIN EN 1852 oder DIBt Z-42.1-423,
Steifigkeitsklasse SN 10'
Durchgangsrohr DN 160.
Menge: 10,000 St

**3.2.240 Formstück einbauen (Zul) Teller DN 160**
Formstück in Rohrleitung einbauen. Vergütet wird der
Mehraufwand für den Einbau des Formstückes gegenüber
der bis zur Innenfläche der Sammelrohrleitung durchgemessenen Rohrleitung.
Formstück = Verschlussteller DN 160.
Material '"PP-Vollwandrohr in ein- oder mehrschichtiger
"Ausführung, außen und innen glattwandig mit hellerInne
nschicht und angeformter Steckmuffe oderAnsteckmuffe ei
nschließlich werksseitig eingelegtemLippendichtring nac
h DIN EN 1852 oder DIBt Z-42.1-423.Steifigkeitsklasse S
N 10'
Menge: 5,000 St

**3.2.250 Markierungspflock**
Einbauen von Kennzeichnungspflöcken aus Rundholz, geschält,
Du= 10 cm, Länge über 1,50 m  - 2,50 m.
Menge: 5,000 Stck

**3.2.260 Kernbohrung für Anschlussset Rohr DN 160**
Kernbohrung für Anschlussset Rohr DN 160 an Kanal
durchführen,
Rohrleitung: Stahlbeton-Rohr, DN 400.
In die Leistungen sind alle Gerätekosten, Ab- und
Antransport, Umsetzen und Vorhalten einzukalkulieren.
Menge: 5,000 St

**3.2.270 Betonrohr-Anschlussset DN 160**
Betonrohr-Anschlussset DN 160;
Sattelstück DN/OD 160/90° für Stahlbeton-Rohr
DN 400, mit DIBt-Zulassung Nr.: Z-42.1-306, mit 1
angeformten Muffe sowie integriertem Kugelgelenk,
abwinkelbar von 0° bis 13° gemäß DWA A 139, mit bei
abgewinkeltem Kugelgelenk sichtbarer Beschriftung
"Kugelgelenk" bzw. "VARIOmuffe", , inklusive einer dem
Innenradius des Hauptrohres angepassten unteren
Elastomerdichtung zum Abdichten der Verbindung zum
Hauptrohr und vollständiger Abdeckung der gesamten
Bohrungsleibung sowie einem dem Außendurchmesser des
Hauptrohres angepassten Distanzring inklusive
Einfüllöffnung für Expansionsharz und einem Gewinderad
zum Anziehen des Sattelstückes von außen an das
Hauptrohr, mit Expansionsharz zum Ausfüllen des
Ringspaltes und zur Gewährleistung des
Korrosionsschutzes bei Stahlbetonrohren, mit von der
Innenseite des Hauptrohres zu sehender Gravur der
Nennweite des Hauptrohres, zum nachträglichen Anschluss
von Abwasserrohren und Formstücken aus
weichmacherfreiem Polyvinylchlorid (PVC-U) nach DIN EN
1401-1 DN/OD 200 an Regenwasserrohre aus Beton und
Stahlbeton nach DIN 4032/4035 bzw. DIN EN 1916 sowie an
alle glattwandigen Kanalrohre der Nennweite DN 300 - DN
1200 einschließlich aller Materialien frei Baustelle,
liefern und nach Einbauanleitung des Herstellers
verlegen.
Menge: 5,000 St

#### Titel 3.3 Kontrollprüfungen

**3.3.10 Plattendruckversuch**
Plattendruckversuch nach DIN 18 134 für Kontrollprüfung
nach Angabe des AG durchführen, einschließlich
Bereitstellung sämtlicher Geräte, mit Auswertung und
Darstellung der Meßergebnisse.
Menge: 4,000 St

**3.3.20 Belastungsfahrzeug bereitstellen**
Belastungsfahrzeug als Gegengewicht (z.B. ausreichend
beladener Lkw) für Plattendruckversuch bei Kontrollprüfungen bereitstellen.
Menge: 2,000 h

**3.3.30 Dichtheitsprüfung Luft MW-kanal bis DN 400 haltungsweise**
Dichtheitsprüfung gemäß ATV-M 143 Teil 6 mit Luft, des
Mischwasserkanals aus Stahlbeton,
bis DN 400, Prüfung haltungsweise, 10 Anschlüsse bis DN
200, über 4 bis 10 Anschlüsse je Haltung, einschl.
aller erforderlichen Anlagen (Schächte), Abdichtungen,
Verankerungen und Rohrverschlüsse, Verfahren LB.

Einschl. Dokumentation der Dichtheitsprüfung je
Haltung/Leitung, als schriftlicher Bericht, aufbereitet
gemäß ATV-M 143 Teil 6 sowie den Vorgaben der Stadt
Heidenau.
Menge: 55,000 m

**3.3.40 Inspektion Mischwasserkanal Sb TV-Kamera Neigungs- Rissbreitenmessung Durchm. bis 400mm**
Optische Inspektion des Mischwasserkanals gemäß ATV-M
143, Teil 2 (April 1999), aus Stahlbeton,
mit TV-Kamera mit flexiblem Schiebegestänge, mit
Drehschwenkkopf und Zoom, mit aufrechtem und
seitenrichtigem Bild, mit Neigungs- und
Rissbreitenmessung, Ergebnisse dokumentieren,
Dokumentation wird gesondert vergütet, Innendurchmesser
bis 400 mm, Haltungslänge bis 50 m.

Einschl. Dokumentation der Inspektion als
Untersuchungsbericht mit Haltungsgrafik je Haltung/
Leitung, als schriftlicher Bericht, aufbereitet gemäß
DIN EN 14654-1 sowie den Vorgaben der Stadt Heidenau.
Menge: 55,000 m

**3.3.50 Dokumentation Inspektion Video**
Dokumentation der Inspektion als Video, Digital
CD - DVD-R, einschl. liefern der
Datenträger, Format MPEG4, mit Ansteuerung der
Zustandsdaten, aufbereitet gemäß DIN EN 14654-1
sowie den Vorgaben der Stadt Heidenau.
Menge: 2,000 St

#### Titel 3.4 Technische Ausrüstung / Pumpwerk / Fettabscheider

**3.4.10 Doppelpumpstation**
Werkseitig vormontierte Abwasserpumpstation (inkl.
Armaturen, Rohrleitung und
Überwasserkupplung) mit zwei Tauchmotorpumpen, geeignet
zur Förderung von Abwasser ohne
Fäkalienanteil aus Abscheideranlagen in EX-Schutz-
Ausführung als Rückstauschutz.

Stahlbeton-Rundbehälter
werkseitig vormontierte Rohrleitungskomponenten und
Armaturen (Rückflussverhinderer, Absperrschieber) inkl.
Spülanschluss und Überwasserkupplung zur Aufnahme
zweier Tauchmotorpumpen in Nassaufstellung
wasserundurchlässigem Stahlbeton-Rundbehälter aus C 35/
45 (B45) in monolithischer Rundbauweise nach DIN EN
206-1 und EC 2 (DIN EN1992-1-1) Expositionsklassen:
XC4, (XA2), XF3
mit typengeprüfter Statik nach DIN Fachbericht 101,
LM 1 Schachtaufbauten entsprechend DIN-V 4034-1 inkl.
Lastübertragungsring und Gleitringdichtung
Innendurchmesser: 1000 mm
Zulaufbohrung: DN 150 (DA 160 mm) PVC / PP inkl.
Mehrlippendichtung
Druckabgangsbohrung: DA 101 mm inkl. Dichtglieder zur
Abdichtung der Druckabgangsleitung
Druckabgangsleitung: 2" / DN 50 inkl. Plasson-
Verschraubung für Druckleitung PE-HD DA
63 mm Bohrungen für Belüftungs- und Kabellehrrohr:
jeweils DN 100 PVC inkl. Mehrlippendichtung
Konus mit Öffnung Ø 625 mm, freier Durchstieg nach DIN
1989-3, Schachtabdeckung: Klasse D 400, geruchsdicht, tagwasserdicht, Rückstausicher

Ausrüstung
Werkseitig vormontierte Ex-geschützte Tauchmotorpumpen
als überflutbares Blockaggregat
in Nassaufstellung mit Gerätekategorie 2G gemäß
Definition in ATEX-Richtlinie 94//9/EG
geeignet zur Förderung von Abwasser aus
Abscheideranlagen
Fördermenge: max. 10 l/s; Förderhöhe (manometrisch):
max. 14 m
Motor: 3~400V/50Hz; Nennleistung 1,2 kW
Medientemperatur: max. 40° C
Freier Durchgang: 44 mm
Kabellänge: 30 m

werkseitig vormontierte Rohrleitungskomponenten und
Armaturen (Rückflussverhinderer,
Absperrschieber) inkl. Spülanschluss und
Überwasserkupplung zur Aufnahme zweier
Tauchmotorpumpen in Nassaufstellung

Schaltanlage
Pumpsteuerung Mall PS 2 LCD zur Wandmontage (innen) -
Motornennstrom: 0,3 - 10 A;
Betriebsspannung: 400 V; Steuerspannung: 230 V;
Schutzart ISO-Gehäuse: IP 54
potentialfreie Kontakte zur Weiterleitung von
Störmeldungen
LCD-Klartextanzeige der Betriebs- und Störmeldungen,
Anzeige des Niveaus und
Motorstroms
Betriebsstundenzähler und Störmeldungen
netzausfallsicher gespeichert
Einschalten / Ausschalten der Pumpen über frei wählbare
Niveaus (beim Ausschalten mit
wählbarer Nachlaufzeit); Hochwasseralarm bei Erreichen
eines frei wählbaren Niveaus
Niveaumessung für die Steuerung mit EX-geschützter
hydrostatischer Pegelsonde (4-20
mA), 30mtr. Kabellänge. mit Gerätekategorie 1G (gem.
Definition in EX-Richtlinie 94/9/EG
incl. EX-Schutz-Barriere (eigensichere Verdrahtung nach
den aktuellen ATEX-Vorschriften)
für den Einsatz in explosionsgefährdeten Bereichen

Inbetriebnahme der Pumpstation und Einweisung des
Betreibers. Der Betreiber wird in Funktionsweise der
Pumpstation und betrieblich notwendige Kontroll- und
Wartungsarbeiten eingeführt. Übergabe eines
Betriebstagebuches.

Hersteller/Typ:
Mall GmbH/Doppelpumpstation LevaPur-D EX
oder gleichwertig

'....................................................'

vom Bieter einzutragen
Menge: 1,000 St

**3.4.20 Druckentlastungsschacht DN 600 aus PP Schachthöhe von Wasserlauf bis GOK: H = bis 1,0 m**
Schacht DN 600 als Druckentlastungsschacht aus
Polypropylen (PP) liefern sowie höhen- und
fluchtgerecht versetzen. Schacht, gemäß DIN EN 13598-2,
aus 100% Neumaterial ohne Recycling anteile und ohne
Schäumungszusätze, bestehend aus vollwandigen
Fertigteilen, 12 mm Wanddicke, mit außenliegenden
Verstärkungsrippen, auftriebssicher, Ringsteifigkeit
von mindestens SN4 (4 kN/m²), Farbe orange. Lebensdauer
von mindestens 100 Jahren durch LGA-Gutachten
attestiert. Vom Deutschen Institut für Bautechnik
(DIBt) bauaufsichtlich zugelassen.
Teilexzentrischer Konus mit integrierten,
korrosionsfesten, rutschhemmenden Steigstufen aus GFK,
gemäß Anforderung der Berufsgenossenschaft; Konus mit
horizontalen und vertikalen Profilrippen für optimale
Lastabtragung; mit innenliegenden
Auflager-/Steckkonsolen im zylindrischen Bereich.
Belastbarkeit SLW 60, statisch nachgewiesen.
Stahlfaserarmierter Betonauflagering zur
Lastentkoppelung und zur verschiebesicheren Aufnahme
von Schachtabdeckungen LW 625. Schachtboden mit
Flachboden(verformungsstabil, glatt, vollflächig,
geschlossen), Kugelboden mit radialem, zentrischem
Ablauf 250 mm lang ausserhalb des Schachtes.
Tangentialer Anschluss an der Schachtwand (250 mm
lang). Schachtelementverbindung über lastentkoppelte
Lippendichtung nach DIN 4060 und EN 681-1.

Durchmesser Zulauf DN /OD: d 63x5,8 PE 100 mit
längskraftschlüssiger, zug- und druckfester Verbindung
Ablauf DN/OD: DN 160 PP
Ablauf 20 cm tiefer gegenüber Zulauf
Schachthöhe von Wasserlauf bis GOK: H= 1,25 bis 1,50 m

Schachtabdeckung: Klasse D 400, geruchsdicht, Rückstausicher

Nachweis Auftriebssicherung und Nachweis der Einhaltung
der Forderungen der ATV 157 und der genannten
DIN-Vorschriften. Nachweise sind vor der
Schachtbestelllung dem AG unaufgefordert zu übergeben.
Mehraushub gegenüber des durchgemessenen
Leitungsgrabens zur Herstellung der Schachtbaugrube in
den ensprechenden Homogenbereichen ist einzurechnen.
Anfallenden Erdaushub von der Baustelle entfernen und
der Verwertung nach Wahl des AN zuführen.
Erforderlichen Boden für die Baugrubenverfüllung
liefern, einbauen und verdichten.
Menge: 1,000 St

**3.4.30 Kunststoffschacht für Be- und Entlüftung Schacht-DU 600 mm**
Fertigteil-Schacht aus Kunststoff für Be- und
Entlüftung
einschließlich der Öffnungen für Rohranschlüsse
nach Unterlagen des AG einschließlich aller
erforderlichen  Ausgleichsringe und Dichtungen
herstellen.
Auflager für Schachtabdeckung nach statischen und konstruktiven Erfordernissen herstellen. Anschluss der
Rohrleitungen wird gesondert vergütet.
Schacht-DU = 600 mm.
Lichte Schachthöhe über 1,5 m bis 2,0 m.
Auflager aus Beton C 12/15, 10 cm dick, herstellen.
Menge: 1,000 St

**3.4.40 Fettabscheider mit Schlammfang**
Fettabscheideranlage mit integriertem Schlammfang nach
DIN EN 1825 und DIN 4040-100.
zur Behandlung von fetthaltigem Abwasser, für den
Erdeinbau

Geprüft nach EN 1825, mit nachgewiesener
Abscheideleistung durch Prüfzeugnis
hydraulische Wirksamkeit durch unabhängige dritte
Stelle typgeprüft
In güteüberwachter Fertigbauweise aus
wasserundurchlässigem, fugenlosem Stahlbeton C35/45
nach DIN 4281 und DIN 1045, auf Risssicherheit bewehrt,
mit typengeprüfter Statik, nach DIN Fachbericht 101, LM
1
werkseigene Produktionskontrolle fremdüberwacht
mit Gütezeichen RAL-GZ 693 und Güteschutzlinien GET
allgemein bauaufsichtliche Zulassung Z-54.1-443
Mit normgerechter Innenbeschichtung, mehrschichtig, auf
vorbehandeltem Untergrund verarbeitet, Abrissfestigkeit
mindestens 2,0 N/mm²
Einbauteile aus korrosionsbeständigem Edelstahl 1.4301
werkseitig eingebaute, beständige, zu Kunststoffrohren
passende Dichtelemente für den gelenkigen Rohranschluß.
mit Schachtaufbauten entsprechend DIN 4034, Teil 1,
einschließlich vorgeschmierter Gleitringdichtung und
Lastübertragungsring, für eine Zulauftiefe Maß T,
gemessen von OK-Gelände bis Rohrsohle Zulauf.
Schachtabdeckung Klasse D 400 geruchsdicht nach DIN EN
124 und DIN 1229, tagwasserdicht, Rückstausicher,
einschließlich Warn- und Überwachungsanlage, optische
und akustische Signalanzeige für Fettabscheideranlagen
nach EN 1825 / DIN 4040-100. Fett auf Wasser-Sensor zur
Meldung vor dem Erreichen der maximalen
Fettschichtdicke.

Überprüfung der Abscheideranlage nach DIN 4040-100.
Kontrolle der Funktionsfähigkeit von Anlage und
Funktionsbauteilen. Prüfung der Bedingungen zum Betrieb
der Abscheideranlage.
Dichtheitsprüfung nach Vorgaben der DIN 4040-100 mit
Prüfbericht und Fotodokumentation. Wasserbereitstellung
für Dichtheitsprüfung erfolgt bauseits

Inbetriebnahme der Abscheideranlage und Einweisung des
Betreibers. Der Betreiber wird in Funktionsweise der
Abscheideranlage und betrieblich notwendige Kontroll-
und Wartungsarbeiten eingeführt. Übergabe eines
Betriebstagebuches.

Hersteller/Typ:
Mall GmbH/Fettabscheider mit Schlammfang NeutraTip
oder gleichwertig

'....................................................'

vom Bieter einzutragen
Menge: 1,000 St

**3.4.50 Probenahmeschacht**
Probenahmeschacht zur vorgeschalteten
Fettabscheideranlage zur Entnahme repräsentativer
Abwasserproben aus dem fließenden Abwasserstrom
ohne Saug-, Pump- oder Umfüllprozesse. Er dient auch
zur Be- und Entlüftung (Verhinderung des Absaugens des
Abscheiderinhaltes durch Heber-Wirkung),
Kontrolle und Reinigung der Abwasserleitungen.
In güteüberwachter Fertigbauweise aus
wasserundurchlässigem, fugenlosem Stahlbeton C35/45
nach DIN 4281 und DIN 1045. mit Rinnenausbildung und
Berme.
Runder Schacht, lichter DU bis 1,50 m.
Schacht 'aus Betonfertigteilen.
Ausbautiefe 'über 2,00 m'
Normgerechte Absturzhöhe von 160 mm zur Entnahme der
Abwasserprobe werkseitig eingebaute, beständige, zu
Kunststoffrohren (z.B. PE-HD, PP) passenden
Dichtelementen für den gelenkigen Rohranschluss.
Schachtaufbauten entsprechend DIN 4034, Teil 1,
einschließlich vorgeschmierter Gleitringdichtung und
Lastübertragungsringe, für eine Zulauftiefe Maß T,
gemessen von OK-Gelände bis Rohrsohle Zulauf (gem.
Unterlagen des AG).
Schachtabdeckung D 400 nach DIN EN 124 und DIN 1229,
ohne Lüftungsöffnungen, geruchsdicht, tagwasserdicht, Rückstausicher.

Hersteller/Typ:
Mall GmbH/Probenahmeschacht NeutraCheck zur
vorgeschalteten Fettabscheideranlage
oder gleichwertig

'...................................'

vom Bieter einzutragen
Menge: 1,000 St

**3.4.60 Abdeckung mit Dunsthut**
Schachtabdeckung regensicher, Durchmesser 600 mm
Regensichere Edelstahl - Schachtabdeckung in runder
Ausführung.
mit Isolierung und Dunsthut mit Pollenfilter, mit
Befestigungsmaterial und Moosgummidichtung.
aus Edelstahl: Werkstoff-Nr. 1.4307/1.4301
Ausführung gemäß DIN 1239
Einsatzbereiche: Be- und Entlüftungsschächte

Fabrikat: H. Huber AG oder gleichwertig

Hersteller/Typ'

....................................................
vom Bieter einzutragen
Menge: 1,000 St

**3.4.70 Be-/Entlüftungskamin**
Be-/Entlüftungskamin DN 150 (DA = 154 mm), mit
insektensicherem Edelstahlsieb, Maschung 1x1 mm, freier
Querschnitt 37%, mit angeschwei?ter Haube, aus
Edelstahl, Werkstoff-Nr. 1.4307 (AISI 304 L).
I. Senkrechter Einbau
Länge L = 2500 mm

Be-/Entlüftungskamin vollständig unter Schutzgas
geschwei?t, im Tauchbad gebeizt und passiviert.
einschließlich:
austauschbarer Pollenfilter
energieunabhängige Belüftung (Solar)
Rohrbiofilter im Belüftungskamin zur
Geruchseliminierung
Edelstahl Werkstoff 1.4404 (AISI 316 L)

Fabrikat: H. Huber AG oder gleichwertig

Hersteller/Typ'

....................................................
vom Bieter einzutragen
Menge: 1,000 St

*Hinweis: Druckleitung*

*Hinweis: Zubehör für Flanschverbindungen*
Zubehör für Flanschverbindungen
Zubehör für Flanschverbindungen :

Schrauben, Muttern und Beilagscheiben verzinkt

- Schrauben  nach DIN 601
- Muttern  nach DIN 555
- U-Scheiben nach DIN 126
- Dichtung  nach DIN 2690 mit Gewebeeinlage

sind in die entsprechenden Einheitspreise
einzukalkulieren und werden nicht gesondert vergütet

**3.4.80 Rohr PE-HD Abwasser 63 x 5,8**
Druckrohr aus PE-HD, PE 100,
für Abwasser
PN 10, SDR 11
entsprechend DIN 8074/75 und DIN EN 13244
63 x 5,8 mm
Farbe: Tiefschwarz (RAL 9004) mit 5 Streifen Farbe
Orangebraun (RAL 8023)
Verbindung mit Elektroschweißmuffen werden nicht
gesondert vergütet.
Rohr verlegen in vorhandenem Graben mit Verbau und
Aussteifungen
Unterer und obere Bettungsschicht und Füllmaterial bis
30 cm über Rohrscheitel mit vom AN zu liefernden
geeignetem Material entsprechend DIN EN 1610
steinfrei kein Recyclingmaterial;
verdichten, Verdichtungsgrad DPr mind. 97 %.
Schichtdicke  Auflager 150 mm
Fließsohlentiefe über 1,50 bis 2,00 m.
Überdeckungshöhe bis 1,90 m.
Straßenverkehrslast gem. DIN Fachbericht 101 (SLW60).
Statische Berechnungen aufstellen und in geprüfter Form
liefern.
Menge: 5,000 m

**3.4.90 E-Muffe 63**
E-Muffe 63 (SDR 11)
Menge: 2,000 St

**3.4.100 Vorschweißbund für PE-HD 63 x 5,8**
Vorschweißbund für PE-HD
einschließlich Losflansch (Stahl PP - ummantelt) und
Dichtung
63 x 5,8,  DN 50
SDR 11, PN 16
Menge: 2,000 St

*Hinweis: Kabelleerrohre*

**3.4.110 Graben für Kabelschutzrohr**
Graben für Kabelschutzrohre aus PE-HD 0,60 m breit,
0,80 m tief ausheben und nach Rohrverlegung und
Sandbettung
schichtweise verfüllen und verfestigen.
Menge: 35,000 m
(unb) Gl: 440

**3.4.120 Kabelschutzrohr DN 100 PE-HD**
Kabelschutzrohr aus PE-HD
für Straßendurchführungen
außen gewellt, innen glatt
mit Einzugsschnur,
geeignet für hohe Druckbeanspruchung
DN 100 (innen)
liefern und betriebsfertig verlegen.
Menge: 35,000 m
(unb) Gl: 440

**3.4.130 Kabelwarnband verlegen**
Lieferung und fachgerechte Verlegung des
Kabelwarnbandes.
Menge: 35,000 m
(unb) Gl: 440
